# Essai de fonctionnement de menuiserie extérieure

- Propriété du fichier: CYPE Ingenieros S.A.
- Format: FIEBDC-3/2016
- Logiciel: Générateur de prix de la construction. CYPE Ingenieros, S.A.
- Date: 27/03/2024
- Devise: EUR
- Coûts indirects: 3 %
- Frais généraux: 13 %
- Bénéfice: 6 %
- TVA: 20 %

## Q Contrôle de qualité et essais

### QR Essais de fonctionnement

#### QRF Façades

**QRF020** U Essai de fonctionnement de menuiserie extérieure.
Essai de fonctionnement à réaliser par un laboratoire accrédité dans le domaine technique correspondant, pour vérifier l'étanchéité d'une menuiserie extérieure installée sur site, réalisé une fois la façade exécutée et avant de placer la peinture ou la finition extérieure du mur, par simulation de pluie sur la menuiserie et une partie du mur périmétrique à celle-ci. Comprend le déplacement au site et le rapport des résultats.
Inclut: Déplacement sur chantier. Réalisation de l'essai. Rédaction du rapport du résultat du test réalisé.
Critère pour le métré: Essai à réaliser, selon documentation du Plan de contrôle de qualité.
Critère pour le mémoire: Le nombre de tests réalisés sera mesuré par un laboratoire accrédité selon les spécifications du Projet.

| Code | U | Désignation | Quantité | Prix | Montant |
|---|---|---|---|---|---|
| mt49prs030 | U | Essai de fonctionnement pour vérifier l'étanchéité d'une menuiserie extérieure installée sur le site, par simulation de pluie, comprend le déplacement au site et le rapport des résultats. (matériau) | 1 | 174.61 | 174.610 |
| % | % | Frais de chantier des unités d'ouvrage | 2 % | 174.610 | 3.492 |
|  |  | Coûts directs |  |  | 178.102 |
