# Blindage en bois léger, dans puits, allant jusqu'à 3 m de profondeur et de entre 1 et 2 m de largeur

- Propriété du fichier: CYPE INGENIEROS, S.A.
- Format: FIEBDC-3/2002
- Devise: EUR
- Coûts indirects: 3.00 %
- Frais généraux: 13.00 %
- Bénéfice: 6.00 %
- TVA: 20.00 %

## B Aménagements extérieurs

### BT Terrassement

#### BTB Blindages

**BTB010** m² Blindage en bois léger, dans puits, allant jusqu'à 3 m de profondeur et de entre 1 et 2 m de largeur.
Étaiement et blindage léger pour une protection de 20%, par planches, appuis et étrésillons en bois, dans puits, allant jusqu'à 3 m de profondeur et de entre 1 et 2 m de largeur. Comprend le démontage manuel du blindage.
Inclut: Montage de planches, d'appuis et d'étrésillons en bois, pour la réalisation du blindage. Clouage de tous les éléments. Démontage graduel du blindage.
Critère de métré de projet: Superficie en danger d'éboulement, pouvant être une partie ou le total de chacune des parties de l'excavation, mesurée selon documentation graphique du Projet.
Critère de mesure de l'ouvrage: On mesurera la surface réellement blindée selon les spécifications du Projet.

| Code | U | Désignation | Quantité | Prix | Montant |
|---|---|---|---|---|---|
| mt08emt016b | m² | Étaiement et blindage léger des puits d'entre 1 et 2 m de largeur, pour une protection de 20% avec des planches, des appuis et des butons en bois (10 utilisations). (matériau) | 1.000 | 4.25 | 4.25 |
| mt08var060 | kg | Pointes d'acier de 20x100 mm. (matériau) | 0.050 | 7.06 | 0.35 |
| mo041 | h | Compagnon professionnel III/CP2 VRD espaces publics. (main-d'œuvre) | 0.219 | 24.11 | 5.28 |
| mo087 | h | Ouvrier professionnel II/OP VRD espaces publics. (main-d'œuvre) | 0.219 | 21.40 | 4.69 |
| % | % | Coûts directs complémentaires | 2 % | 14.57 | 0.29 |
|  |  | Coûts directs |  |  | 14.86 |
