# Démolition d'un revêtement de sol extérieur en aggloméré asphaltique

- Propriété du fichier: CYPE INGENIEROS, S.A.
- Format: FIEBDC-3/2002
- Devise: EUR
- Coûts indirects: 3.00 %
- Frais généraux: 13.00 %
- Bénéfice: 6.00 %
- TVA: 20.00 %

## C Démontages et démolitions

### CV Voirie

#### CVP Revêtements de sols extérieurs

**CVP080** m² Démolition d'un revêtement de sol extérieur en aggloméré asphaltique.
Démolition d'un revêtement de sol en aggloméré asphaltique de chaussée, avec marteau piqueur, et chargement manuel dans le camion ou la benne.
Critère d'évaluation économique: Le prix comprend la découpe préalable du contour du revêtement, mais il ne comprend pas la démolition de la base support.
Inclut: Découpe préalable du contour de la zone à démolir. Démolition de l'élément. Fragmentation des décombres en pièces maniables. Retrait et stockage des décombres. Nettoyage des restes d'ouvrage. Chargement manuel des décombres dans le camion ou la benne.
Critère pour le métré: Surface mesurée selon documentation graphique du Projet.
Critère pour le mémoire: On mesurera la surface réellement démolie selon les spécifications du Projet.

| Code | U | Désignation | Quantité | Prix | Montant |
|---|---|---|---|---|---|
| mq05mai030 | h | Marteau pneumatique. (matériel) | 0.248 | 4.66 | 1.16 |
| mq05pdm110 | h | Compresseur portable diesel moyenne pression 10 m³/min. (matériel) | 0.124 | 7.90 | 0.98 |
| mq11eqc010 | h | Scie à sol avec démarrage, déplacement et régulation du disque de découpe manuellement. (matériel) | 0.006 | 42.15 | 0.25 |
| mo112 | h | Ouvrier d'exécution I/OE2 construction. (main-d'œuvre) | 0.089 | 26.53 | 2.36 |
| mo113 | h | Ouvrier d'exécution I/OE1 construction. (main-d'œuvre) | 0.218 | 25.69 | 5.60 |
| % | % | Frais de chantier des unités d'ouvrage | 2 % | 10.35 | 0.21 |
|  |  | Coûts directs |  |  | 10.56 |
