# Géotextile non tissé

- Propriété du fichier: CYPE INGENIEROS, S.A.
- Format: FIEBDC-3/2002
- Devise: EUR
- Coûts indirects: 3.00 %
- Frais généraux: 13.00 %
- Bénéfice: 6.00 %
- TVA: 20.00 %

## L Espaces verts

### LP Systèmes de protection et décoration

#### LPS Protections du sol

**LPS010** m² Géotextile non tissé.
Fourniture et mise en place sur le terrain de géotextile non tissé composé de fibres de polypropylène unies par aiguilletage, avec une résistance à la traction longitudinale de 10,9 kN/m, une résistance à la traction transversale de 11,6 kN/m, une ouverture de cône à l'essai de perforation dynamique selon NF EN ISO 13433 inférieure à 23,6 mm, résistance CBR au poinçonnement 2 kN et une masse surfacique de 150 g/m². Comprend les découpes, les fixations au terrain, la résolution des recouvrements et les liaisons.
Inclut: Mise en place du géotextile sur le terrain. Résolution des recouvrements et des unions. Fixation du géotextile au terrain avec des agrafes.
Critère pour le métré: Surface mesurée selon documentation graphique du Projet.
Critère pour le mémoire: On mesurera la surface réellement exécutée selon les spécifications du Projet, y compris les bords et les recouvrements.

| Code | U | Désignation | Quantité | Prix | Montant |
|---|---|---|---|---|---|
| mt14gsa030ff | m² | Géotextile non tissé composé de fibres de polypropylène unies par aiguilletage, avec une résistance à la traction longitudinale de 10,9 kN/m, une résistance à la traction transversale de 11,6 kN/m, une ouverture de cône à l'essai de perforation dynamique selon NF EN ISO 13433 inférieure à 23,6 mm, résistance CBR au poinçonnement 2 kN et une masse surfacique de 150 g/m². Selon NF EN 13252. (matériau) | 1.100 | 0.78 | 0.86 |
| mo041 | h | Compagnon professionnel III/CP2 VRD espaces publics. (main-d'œuvre) | 0.002 | 25.37 | 0.05 |
| mo087 | h | Ouvrier professionnel II/OP VRD espaces publics. (main-d'œuvre) | 0.004 | 22.53 | 0.09 |
| % | % | Frais de chantier des unités d'ouvrage | 2 % | 1.00 | 0.02 |
|  |  | Coûts directs |  |  | 1.02 |
