# Clôture pour aire de jeux pour enfants

- Propriété du fichier: CYPE INGENIEROS, S.A.
- Format: FIEBDC-3/2002
- Devise: EUR
- Coûts indirects: 3.00 %
- Frais généraux: 13.00 %
- Bénéfice: 6.00 %
- TVA: 20.00 %

## M Mobilier urbain

### MA Aires de jeux pour enfants

#### MAV Clôtures

**MAV010** m Clôture pour aire de jeux pour enfants, de 0,80 m de hauteur, constituée de poteaux verticaux et deux traverses horizontales en bois de pin sylvestre, traité en autoclave, terminée avec un vernis protecteur, et panneaux verticaux en bois avec extrémités et bords arrondis, de plusieurs couleurs, avec visserie en acier galvanisé, cachée et protégée avec des caches-vis de sécurité, fixée à une base de béton C20/25 (X0(F); D20; S2; Cl 1,0).
Clôture pour aire de jeux pour enfants, de 0,80 m de hauteur, constituée de poteaux verticaux et deux traverses horizontales en bois de pin sylvestre, traité en autoclave, avec classe d'emploi 4 selon NF EN 335, terminée avec un vernis protecteur, et panneaux verticaux en bois avec extrémités et bords arrondis, de plusieurs couleurs, avec visserie en acier galvanisé, cachée et protégée avec des caches-vis de sécurité, fixée à une base de béton C20/25 (X0(F); D20; S2; Cl 1,0). Comprend l'implantation, excavation manuelle du terrain et la fixation de l'élément.
Inclut: Implantation. Excavation. Bétonnage de la base d'appui. Fixation de l'élément.
Critère de métré de projet: Longueur mesurée selon documentation graphique du Projet, en déduisant la largeur de passage des portes et des portails.
Critère de mesure de l'ouvrage: On mesurera la longueur réellement exécutée selon les spécifications du Projet, en déduisant la largeur de passage des portes et des portails.

| Code | U | Désignation | Quantité | Prix | Montant |
|---|---|---|---|---|---|
| mt10hmf030p | m³ | Béton massif C20/25 (X0(F); D20; S2; Cl 1,0), prêt à l'emploi, selon NF EN 206-1. (matériau) | 0.150 | 107.78 | 16.17 |
| mt52jig100a | m | Clôture pour aire de jeux pour enfants, de 0,80 m de hauteur, constituée de poteaux verticaux et deux traverses horizontales en bois de pin sylvestre, traité en autoclave, avec classe d'emploi 4 selon NF EN 335, terminée avec un vernis protecteur, et panneaux verticaux en bois avec extrémités et bords arrondis, de plusieurs couleurs, avec visserie en acier galvanisé, cachée et protégée avec des caches-vis de sécurité, y compris éléments de fixation. (matériau) | 1.000 | 97.06 | 97.06 |
| op00tal010 |  | Perceuse. | 1.000 | 0.00 | 0.00 |
| op00ato010 |  | Tournevis. | 1.000 | 0.00 | 0.00 |
| mo041 | h | Compagnon professionnel III/CP2 VRD espaces publics. (main-d'œuvre) | 1.430 | 25.59 | 36.59 |
| mo087 | h | Ouvrier professionnel II/OP VRD espaces publics. (main-d'œuvre) | 1.430 | 23.25 | 33.25 |
| % | % | Frais de chantier des unités d'ouvrage | 2 % | 183.07 | 3.66 |
|  |  | Coûts directs |  |  | 186.73 |
