# Parking pour 2 vélos, constitué de structure de tube en acier zingué bichromé de 48 mm de diamètre et 2 mm d'épaisseur, de 0,75x0,75 m, fixé à une base de béton C20/25 (X0(F); D20; S2; Cl 1,0)

- Propriété du fichier: CYPE INGENIEROS, S.A.
- Format: FIEBDC-3/2002
- Devise: EUR
- Coûts indirects: 3.00 %
- Frais généraux: 13.00 %
- Bénéfice: 6.00 %
- TVA: 20.00 %

## M Mobilier urbain

### MS Potelets et parkings pour vélos

#### MSV Parkings pour vélos

**MSV050** U Parking pour 2 vélos, constitué de structure de tube en acier zingué bichromé de 48 mm de diamètre et 2 mm d'épaisseur, de 0,75x0,75 m, fixé à une base de béton C20/25 (X0(F); D20; S2; Cl 1,0).
Parking pour 2 vélos, constitué de structure de tube en acier zingué bichromé de 48 mm de diamètre et 2 mm d'épaisseur, de 0,75x0,75 m, avec rondelle d'arrêt inférieur, fixé à une base de béton C20/25 (X0(F); D20; S2; Cl 1,0). Comprend l'implantation, excavation manuelle du terrain, les éléments d'ancrage et la suppression et le nettoyage du matériau excédant.
Inclut: Implantation. Excavation. Bétonnage de la base d'appui. Montage. Suppression et nettoyage du matériau excédant.
Critère pour le métré: Nombre d'unités prévues, selon documentation graphique du Projet.
Critère pour le mémoire: On mesurera le nombre d'unités réellement exécutées selon les spécifications du Projet.

| Code | U | Désignation | Quantité | Prix | Montant |
|---|---|---|---|---|---|
| mt10hmf030p | m³ | Béton massif C20/25 (X0(F); D20; S2; Cl 1,0), prêt à l'emploi, selon NF EN 206-1. (matériau) | 0.100 | 107.78 | 10.78 |
| mt52apb010a | U | Parking pour 2 vélos, constitué de structure de tube en acier zingué bichromé de 48 mm de diamètre et 2 mm d'épaisseur, de 0,75x0,75 m, avec rondelle d'arrêt inférieur, y compris éléments de fixation. (matériau) | 1.000 | 82.24 | 82.24 |
| mo041 | h | Compagnon professionnel III/CP2 VRD espaces publics. (main-d'œuvre) | 0.660 | 25.52 | 16.84 |
| mo087 | h | Ouvrier professionnel II/OP VRD espaces publics. (main-d'œuvre) | 0.660 | 22.65 | 14.95 |
| % | % | Frais de chantier des unités d'ouvrage | 2 % | 124.81 | 2.50 |
|  |  | Coûts directs |  |  | 127.31 |
