# Revêtement de sol continu de microciment

- Propriété du fichier: CYPE INGENIEROS, S.A.
- Format: FIEBDC-3/2002
- Devise: EUR
- Coûts indirects: 3.00 %
- Frais généraux: 13.00 %
- Bénéfice: 6.00 %
- TVA: 20.00 %

## V Voiries

### VP Revêtement de sols extérieurs

#### VPC Ciment

**VPC020** m² Revêtement de sol continu de microciment, antidérapant, de 3 mm d'épaisseur, réalisé sur surface non absorbante, avec le système Microstone PP WT "TOPCIMENT", indiqué pour les revêtements de sol avec niveau de transit élevé, résistance au glissement supérieur à 45, par application successive de: couche d'impression couvre-pores et pont d'adhérence Primacem PLUS "TOPCIMENT", maille de fibre de verre Builtex "TOPCIMENT", trois couches de microciment pour extérieur en poudre Microstone "TOPCIMENT", pigment Arcocem PLUS "TOPCIMENT", couleur Negro et finition par impression couvre-pores Presealer "TOPCIMENT" et deux couches de scelleur Topsealer WT "TOPCIMENT", finition brillante.
Revêtement de sol continu de microciment, antidérapant, de 3 mm d'épaisseur, réalisé sur surface non absorbante, avec le système Microstone PP WT "TOPCIMENT", indiqué pour les revêtements de sol avec niveau de transit élevé, avec résistance au glissement supérieur à 45 selon ENV 12633, par application successive de: couche d'impression couvre-pores et pont d'adhérence Primacem PLUS "TOPCIMENT", maille de fibre de verre Builtex "TOPCIMENT", trois couches de microciment pour extérieur en poudre Microstone "TOPCIMENT", constitué d'agglomérants hydrauliques, résines synthétiques, additifs spécifiques et colorants sélectionnés, pigment Arcocem PLUS "TOPCIMENT", couleur Negro dans la masse de la seconde et de la troisième couche de microciment et finition par impression couvre-pores Presealer "TOPCIMENT" et deux couches de scelleur Topsealer WT "TOPCIMENT", finition brillante, composé d'une dispersion polymérique de polyuréthane et un catalyseur aliphatique.
Inclut: Nettoyage de la surface support. Implantation des joints de dilatation et des pans. Application de la couche d'impression. Mise en place de la maille. Application de trois couches de microciment. Ponçage des petites adhérences et imperfections. Application de la couche de scellage. Nettoyage final de la surface terminée.
Critère de métré de projet: Surface mesurée en projection horizontale, selon documentation graphique du Projet.
Critère de mesure de l'ouvrage: On mesurera, en projection horizontale, la surface réellement exécutée selon les spécifications du Projet.
Critère d'évaluation économique: Le prix ne comprend pas la surface support.

| Code | U | Désignation | Quantité | Prix | Montant |
|---|---|---|---|---|---|
| mt28mce010b | l | Impression couvre-pores et pont d'adhérence Primacem PLUS "TOPCIMENT", appliquée pour régulariser la porosité et améliorer l'adhérence des supports non absorbants, composée de résine acrylique en dispersion aqueuse et additifs spécifiques. (matériau) | 0.090 | 10.12 | 0.91 |
| mt28mce020a | m² | Maille de fibre de verre Builtex "TOPCIMENT", plane et flexible, de 1x50 m. (matériau) | 1.000 | 1.51 | 1.51 |
| mt28mce060a | m³ | Résine acrylique liquide Acricem "TOPCIMENT", pour la préparation de mortiers de microciment de deux composants. (matériau) | 0.810 | 7.05 | 5.71 |
| mt28mce030d | kg | Microciment pour extérieur en poudre Microstone "TOPCIMENT", constitué d'agglomérants hydrauliques, résines synthétiques, additifs spécifiques et colorants sélectionnés, avec une densité en poudre de 1175 kg/m³. (matériau) | 3.000 | 3.52 | 10.56 |
| mt28mce040a | U | Dose de pigment Arcocem PLUS "TOPCIMENT", couleur Negro, pour 20 kg de produit. (matériau) | 2.000 | 1.36 | 2.72 |
| mt28mce010c | l | Impression couvre-pores Presealer "TOPCIMENT", appliquée pour régulariser la porosité, composée de résine acrylique en dispersion aqueuse et additifs spécifiques. (matériau) | 0.120 | 22.66 | 2.72 |
| mt28mce050a | l | Scelleur Topsealer WT "TOPCIMENT", finition brillante, composé d'une dispersion polymérique de polyuréthane et un catalyseur aliphatique. (matériau) | 0.150 | 29.38 | 4.41 |
| op00tal020 |  | Malaxeur éléctrique. | 1.000 | 0.00 | 0.00 |
| mo020 | h | Compagnon professionnel III/CP2 construction. (main-d'œuvre) | 1.346 | 25.59 | 34.44 |
| mo113 | h | Ouvrier d'exécution I/OE1 construction. (main-d'œuvre) | 0.754 | 22.14 | 16.69 |
| % | % | Coûts directs complémentaires | 2 % | 79.67 | 1.59 |
|  |  | Coûts directs |  |  | 81.26 |
