# Transport des terres à l'intérieur du chantier

- Propriété du fichier: CYPE Ingenieros S.A.
- Format: FIEBDC-3/2016
- Logiciel: Générateur de prix de la construction. CYPE Ingenieros, S.A.
- Date: 11/06/2025
- Devise: EUR
- Coûts indirects: 3 %
- Frais généraux: 13 %
- Bénéfice: 6 %
- TVA: 20 %

## B Aménagements extérieurs

### BT Terrassement

#### BTT Chargement et transport

**BTT020** m³ Transport des terres à l'intérieur du chantier.
Transport des terres avec camion de 12 t des produits provenant de l'excavation de tout type de terrain sur le site, à une distance moins de 0,5 km.
Critère d'évaluation économique: Le prix comprend le temps d'attente sur chantier pendant les opérations de charge, le trajet aller, le déchargement et le trajet retour, mais il ne comprend pas la charge sur site.
Inclut: Transport des terres à l'intérieur du chantier.
Critère pour le métré: Volume mesuré sur les sections théoriques des excavations, chacune d'elles étant augmentée par le coefficient de foisonnement correspondant, selon le type de terrain considéré.
Critère pour le mémoire: On mesurera, y compris le foisonnement, le volume de terres réellement transporté selon les spécifications du Projet.

| Code | U | Désignation | Quantité | Prix | Montant |
|---|---|---|---|---|---|
| mq04cab010c | h | Camion à benne basculante de 12 t de charge, de 162 kW. (matériel) | 0.022 | 45.88 | 1.009 |
| % | % | Frais de chantier des unités d'ouvrage | 2 % | 1.009 | 0.020 |
|  |  | Coûts directs |  |  | 1.029 |
