# Marquage et signalisation de terrain de tennis, sur revêtement sportif de résines synthétiques, avec peinture à l'eau flexible et de grande adhérence, Pintaline "COMPOSAN INDUSTRIAL Y TECNOLOGÍA"

- Propriété du fichier: CYPE INGENIEROS, S.A.
- Format: FIEBDC-3/2002
- Devise: EUR
- Coûts indirects: 3.00 %
- Frais généraux: 13.00 %
- Bénéfice: 6.00 %
- TVA: 20.00 %

**MQM060** U Marquage et signalisation de terrain de tennis, sur revêtement sportif de résines synthétiques, avec peinture à l'eau flexible et de grande adhérence, Pintaline "COMPOSAN INDUSTRIAL Y TECNOLOGÍA".
Marquage et signalisation de terrain de tennis, sur revêtement sportif de résines synthétiques, avec lignes de 5 cm de largeur, continues ou discontinues, par application au pinceau ou au rouleau de peinture à l'eau flexible et de grande adhérence, Pintaline "COMPOSAN INDUSTRIAL Y TECNOLOGÍA", couleur à choisir, finition satiné semi-brillant, selon les normes fédératives.
Inclut: Préparation de la surface. Réalisation du marquage.
Critère de métré de projet: Nombre d'unités prévues, selon documentation graphique du Projet.
Critère de mesure de l'ouvrage: On mesurera le nombre d'unités réellement exécutées selon les spécifications du Projet.

| Code | U | Désignation | Quantité | Prix | Montant |
|---|---|---|---|---|---|
| mt47cit180a | kg | Peinture à l'eau flexible et de grande adhérence, Pintaline "COMPOSAN INDUSTRIAL Y TECNOLOGÍA", couleur à choisir, finition satiné semi-brillant, à base de résines acryliques, bioxyde de titane, charges minérales sélectionnées et pigments. (matériau) | 8.000 | 8.93 | 71.44 |
| mt47mpi030 | U | Rouleau de ruban adhésif. (matériau) | 16.000 | 2.42 | 38.72 |
| mo038 | h | Compagnon professionnel III/CP2 peintre. (main-d'œuvre) | 8.002 | 24.11 | 192.93 |
| mo076 | h | Ouvrier professionnel II/OP peintre. (main-d'œuvre) | 8.002 | 21.40 | 171.24 |
| % | % | Coûts directs complémentaires | 2 % | 474.33 | 9.49 |
|  |  | Coûts directs |  |  | 483.82 |
