# Support de lignes, métallique à treillis, de 24 m de hauteur et 3000 daN d'effort nominal, encastrement avec dé de béton dans sol cohésif

- Propriété du fichier: CYPE INGENIEROS, S.A.
- Format: FIEBDC-3/2002
- Devise: EUR
- Coûts indirects: 3.00 %
- Frais généraux: 13.00 %
- Bénéfice: 6.00 %
- TVA: 20.00 %

**XEA060** U Support de lignes, métallique à treillis, de 24 m de hauteur et 3000 daN d'effort nominal, encastrement avec dé de béton dans sol cohésif.
Support de lignes, métallique à treillis, de 24 m de hauteur et 3000 daN d'effort nominal, composé d'une tête prismatique et d'un tronc pyramidal de section carré, encastrement avec dé de béton C25/30 (X0(F); D20; S2; Cl 0,4), prêt à l'emploi, coulage depuis le camion, dans sol cohésif. Comprend l'excavation pour fondation avec des moyens mécaniques, le transport et la décharge. Totalement monté.
Inclut: Implantation. Transport et décharge. Excavation des fondations. Suppression des terres lâches du fond de l'excavation. Hissage de l'appui. Mise en place et aplomb. Coulage et compactage du béton. Suppression des restes, nettoyage final et retrait des décombres. Chargement des décombres dans le camion ou la benne.
Critère pour le métré: Nombre d'unités prévues, selon documentation graphique du Projet.
Critère pour le mémoire: On mesurera le nombre d'unités réellement exécutées selon les spécifications du Projet.

| Code | U | Désignation | Quantité | Prix | Montant |
|---|---|---|---|---|---|
| mt35pya050AA | U | Support de lignes, métallique à treillis, de 24 m de hauteur et 3000 daN d'effort nominal, composé d'une tête prismatique et d'un tronc pyramidal de section carré. (matériau) | 1.000 | 2806.80 | 2806.80 |
| mt10hmf030v | m³ | Béton massif C25/30 (X0(F); D20; S2; Cl 0,4), prêt à l'emploi, selon NF EN 206-1. (matériau) | 5.888 | 104.11 | 613.00 |
| mq01exn010i | h | Mini pelleteuse sur pneus, de 37,5 kW. (matériel) | 0.528 | 46.60 | 24.60 |
| mq04cag010a | h | Camion grue jusqu'à 6 t de charge maximale. (matériel) | 3.300 | 50.43 | 166.42 |
| mo020 | h | Compagnon professionnel III/CP2 construction. (main-d'œuvre) | 2.860 | 25.52 | 72.99 |
| mo077 | h | Ouvrier professionnel II/OP construction. (main-d'œuvre) | 2.860 | 22.65 | 64.78 |
| % | % | Frais de chantier des unités d'ouvrage | 2 % | 3748.59 | 74.97 |
|  |  | Coûts directs |  |  | 3823.56 |
