# Hydrofuge transparent pour revêtements

- Propriété du fichier: CYPE INGENIEROS, S.A.
- Format: FIEBDC-3/2002
- Devise: EUR
- Coûts indirects: 3.00 %
- Frais généraux: 13.00 %
- Bénéfice: 6.00 %
- TVA: 20.00 %

## A VRD et aménagements extérieurs

### AS Revêtement de sols extérieurs

#### ASI Traitements spéciaux

**ASI010** m² Hydrofuge transparent pour revêtements.
Application d'un traitement superficiel de protection hydrofuge pour revêtements de béton, avec imprégnation hydrofuge incolore, à base de polymères organiques en dispersion aqueuse, appliquée en une couche (rendement: 0,2 kg/m²). Comprend le nettoyage de la surface support.
Inclut: Nettoyage général du parement support. Application de la couche d'hydrofuge.
Critère pour le métré: Surface mesurée selon documentation graphique du Projet, avec le même critère que le support de base.
Critère pour le mémoire: On mesurera la surface réellement exécutée selon les spécifications du Projet, avec le même critère que le support de base.

| Code | U | Désignation | Quantité | Prix | Montant |
|---|---|---|---|---|---|
| mt18tss010a | kg | Imprégnation hydrofuge incolore, à base de polymères organiques en dispersion aqueuse, repoussant l'eau et la saleté, pour application sur des surfaces en béton ou pierre naturelle. (matériau) | 0.200 | 15.44 | 3.09 |
| mo038 | h | Compagnon professionnel III/CP2 peintre. (main-d'œuvre) | 0.197 | 29.25 | 5.76 |
| % | % | Frais de chantier des unités d'ouvrage | 2 % | 8.85 | 0.18 |
|  |  | Coûts directs |  |  | 9.03 |
