# Habillage d'une baie de façade avec maçonnerie de briques creuses en terre cuite de 24x11,5x7 cm

- Propriété du fichier: CYPE INGENIEROS, S.A.
- Format: FIEBDC-3/2002
- Devise: EUR
- Coûts indirects: 3.00 %
- Frais généraux: 13.00 %
- Bénéfice: 6.00 %
- TVA: 20.00 %

## E Enveloppe et finition extérieure

### EC Éléments complémentaires de façade

#### ECH Habillages

**ECH030** m Habillage d'une baie de façade avec maçonnerie de briques creuses en terre cuite de 24x11,5x7 cm, à revêtir, attaché au mur existant et placé avec du mortier de ciment, industriel, avec adjuvant hydrofuge, M-5.
Réalisation de habillage d'une baie de façade avec maçonnerie de briques creuses en terre cuite de 11,5 cm de largeur et 7 cm d'épaisseur, à revêtir (revêtement non compris dans ce prix), attaché au mur existant et placé avec du mortier de ciment, industriel, avec adjuvant hydrofuge, M-5. Comprend l'implantation, les découpes et le nettoyage final.
Inclut: Préparation de la surface d'appui. Implantation des pièces dans l'ouverture. Mise en place de règles et de fils d'aplomb fixés au mur. Mise en place, aplomb, nivellement et alignement des pièces. Jointoiement et nettoyage.
Critère de métré de projet: Longueur mesurée par son plus grand développement linéaire, selon documentation graphique du Projet.
Critère de mesure de l'ouvrage: On mesurera, par son plus grand développement linéaire, la longueur réellement exécutée selon les spécifications du Projet, y compris la longueur qui pourrait être perdue dans les onglets.

| Code | U | Désignation | Quantité | Prix | Montant |
|---|---|---|---|---|---|
| mt08aaa010a | m³ | Eau. (matériau) | 0.006 | 1.50 | 0.01 |
| mt09mif010ia | t | Mortier industriel pour maçonnerie, de ciment, couleur gris, avec adjuvant hydrofuge, catégorie M-5 (résistance à la compression 5 N/mm²), fourni en sacs, selon NF EN 998-2. (matériau) | 0.003 | 36.25 | 0.11 |
| mt04lvc010b | U | Brique creuse en terre cuite double, à revêtir, 24x11,5x7 cm, selon NF EN 771-1. (matériau) | 6.000 | 0.12 | 0.72 |
| op00amo010 |  | Rectifieuse ou scie radiale. | 1.000 | 0.00 | 0.00 |
| mo020 | h | Compagnon professionnel III/CP2 construction. (main-d'œuvre) | 0.610 | 24.67 | 15.05 |
| mo113 | h | Ouvrier d'exécution I/OE1 construction. (main-d'œuvre) | 0.619 | 20.57 | 12.73 |
| % | % | Coûts directs complémentaires | 2 % | 28.62 | 0.57 |
|  |  | Coûts directs |  |  | 29.19 |
