# Imperméabilisation des coins et des rencontres avec du mortier

- Propriété du fichier: CYPE INGENIEROS, S.A.
- Format: FIEBDC-3/2002
- Devise: EUR
- Coûts indirects: 3.00 %
- Frais généraux: 13.00 %
- Bénéfice: 6.00 %
- TVA: 20.00 %

## E Enveloppe et finition extérieure

### EE Étanchéité: imperméabilisations

#### EEP Points singuliers

**EEP010** m Imperméabilisation des coins et des rencontres avec du mortier.
Renfort d'imperméabilisation des coins et des rencontres entre les parements de ciment, béton ou blocs en béton, par ouverture d'une saignée continue de 2x1 cm, en réalisant des arêtes droites, introduction dans celle-ci d'un joint étanche déformable et scellement avec un mastic étanche et déformable, et finalisation de l'angle concave, en arrondi, avec du mortier réparateur, modifié avec des polymères, renforcé avec fibres, à résistance mécanique très élevée et retrait compensé, avec une résistance à la compression à 28 jours supérieure ou égale à 50 N/mm² et un module d'élasticité supérieur ou égal à 20000 N/mm², classe R4, type PCC, selon NF EN 1504-3, Euroclasse A1 de réaction au feu, selon NF EN 13501-1, composé de ciments spéciaux, granulats sélectionnés, additifs et fibres, appliqué en plusieurs couches, avec un rayon de courbure de 10 cm.
Inclut: Ouverture d'une saignée formant des arêtes droites. Retrait et entassement des restes de travaux. Nettoyage des restes d'ouvrage. Chargement manuel des restes de travaux dans le camion ou la benne. Mise en place d'un joint étanche déformable. Scellement avec un mastic étanche et déformable. Réalisation avec du mortier de l'angle en arrondi.
Critère pour le métré: Longueur mesurée selon documentation graphique du Projet.
Critère pour le mémoire: On mesurera la longueur réellement exécutée selon les spécifications du Projet.

| Code | U | Désignation | Quantité | Prix | Montant |
|---|---|---|---|---|---|
| mt15bas170a | m | Profilé hydro-expansif constitué d'un mélange extrudé et vulcanisé de caoutchouc naturel, caoutchouc synthétique et résines hydro-expansives, de 20x10 mm, avec une capacité de gonflement en présence d'eau du 250% et résistance élevée à la pression hydrostatique. (matériau) | 1.000 | 6.88 | 6.88 |
| mt15sja120 | kg | Scellement avec un mastic étanche et déformable. (matériau) | 1.000 | 2.45 | 2.45 |
| mt28mrp010g | kg | Mortier réparateur, modifié avec des polymères, renforcé avec fibres, à résistance mécanique très élevée et retrait compensé, avec une résistance à la compression à 28 jours supérieure ou égale à 50 N/mm² et un module d'élasticité supérieur ou égal à 20000 N/mm², classe R4, type PCC, selon NF EN 1504-3, Euroclasse A1 de réaction au feu, selon NF EN 13501-1, composé de ciments spéciaux, granulats sélectionnés, additifs et fibres, appliqué dans les épaisseurs jusqu'à 50 mm suivant la verticale non coffré et 100 mm suivant l'horizontale, pour réparer des éléments constructifs de béton structural. (matériau) | 3.000 | 0.92 | 2.76 |
| mo112 | h | Ouvrier d'exécution I/OE2 construction. (main-d'œuvre) | 0.217 | 26.53 | 5.76 |
| mo032 | h | Compagnon professionnel III/CP2 poseur de produits imperméabilisants. (main-d'œuvre) | 0.087 | 30.66 | 2.67 |
| mo070 | h | Ouvrier professionnel II/OP poseur de produits imperméabilisants. (main-d'œuvre) | 0.087 | 27.27 | 2.37 |
| % | % | Frais de chantier des unités d'ouvrage | 2 % | 22.89 | 0.46 |
|  |  | Coûts directs |  |  | 23.35 |
