# Panne de bois scié de pin sylvestre (Pinus Sylvestris L.) Espagne

- Propriété du fichier: CYPE INGENIEROS, S.A.
- Format: FIEBDC-3/2002
- Devise: EUR
- Coûts indirects: 3.00 %
- Frais généraux: 13.00 %
- Bénéfice: 6.00 %
- TVA: 16.00 %

## E Structures

### EM Bois

#### EMC Fermes pour toitures

**EMC030** m Panne de bois scié de pin sylvestre (Pinus Sylvestris L.) Espagne, de 7x15 cm de section et jusqu'à 5 m de longueur; qualité structurale ME-2, classe résistante C-18, protection du bois de classe de pénétration P3 à P6, travaillée en atelier.
Fourniture et mise en place de panne de bois scié de pin sylvestre (Pinus Sylvestris L.) Espagne, finition brossée, de 7x15 cm de section et jusqu'à 5 m de longueur, pour applications structurales; qualité structurale ME-2 conformément à UNE 56544, classe résistante C-18 conformément à NF EN 338 et NF EN 1912, protection face aux agents biotiques qui correspondent à la classe de pénétration P3 à P6 (de 4 à 12 mm dans les faces latérales de l'aubier) conformément à NF EN 351-1. Comprend les coupes, les entailles pour un assemblage correct, le nivellement et la mise en place des éléments d'attache et de renfort. Travaillée en atelier et placée in situ.
Inclut: Implantation des pannes sur les fermes. Présentation des pannes sur les fermes. Mise en place et nivellement. Fixation des fermes.
Critère de métré de projet: Longueur mesurée aux axes en projection horizontale, selon documentation graphique du Projet, y compris les arrivées.
Critère de mesure de l'ouvrage: On mesurera, en projection horizontale, aux axes, la longueur réellement exécutée selon les spécifications du Projet, les arrivées étant comprises.

| Code | U | Désignation | Quantité | Prix | Montant |
|---|---|---|---|---|---|
| mt07mee020aabbb | m | Panne de bois scié de pin sylvestre (Pinus Sylvestris L.) Espagne, finition brossée, de 7x15 cm de section et jusqu'à 5 m de longueur, pour applications structurales; qualité structurale ME-2 conformément à UNE 56544, classe résistante C-18 conformément à NF EN 338 et NF EN 1912, protection face aux agents biotiques qui correspondent à la classe de pénétration P3 à P6 (de 4 à 12 mm dans les faces latérales de l'aubier) conformément à NF EN 351-1, travaillée en atelier. (matériau) | 1.000 | 3.78 | 3.78 |
| op00cla010 |  | Cloueuse. | 1.000 | 0.00 | 0.00 |
| op00cep010 |  | Varlope. | 1.000 | 0.00 | 0.00 |
| mo008 | h | Compagnon professionnel III/CP2 charpentier. (main-d'œuvre) | 0.064 | 23.56 | 1.51 |
| mo031 | h | Ouvrier professionnel II/OP charpentier. (main-d'œuvre) | 0.032 | 20.22 | 0.65 |
| % | % | Coûts directs complémentaires | 2 % | 5.94 | 0.12 |
|  |  | Coûts directs |  |  | 6.06 |
