# Panne de bois scié de pin laricio (Pinus Nigra Arnold) Espagne

- Propriété du fichier: CYPE INGENIEROS, S.A.
- Format: FIEBDC-3/2002
- Devise: EUR
- Coûts indirects: 3.00 %
- Frais généraux: 13.00 %
- Bénéfice: 6.00 %
- TVA: 16.00 %

## E Structures

### EM Bois

#### EMC Fermes pour toitures

**EMC030** m Panne de bois scié de pin laricio (Pinus Nigra Arnold) Espagne, de 7x15 cm de section et jusqu'à 5 m de longueur; qualité structurale ME-1, classe résistante C-30, protection du bois de classe de pénétration P2, travaillée en atelier.
Fourniture et mise en place de panne de bois scié de pin laricio (Pinus Nigra Arnold) Espagne, finition brossée, de 7x15 cm de section et jusqu'à 5 m de longueur, pour applications structurales; qualité structurale ME-1 conformément à UNE 56544, classe résistante C-30 conformément à NF EN 338 et NF EN 1912, protection face aux agents biotiques qui correspondent à la classe de pénétration P2 (3 mm dans les faces latérales de l'aubier et 40 mm suivant le sens axial) conformément à NF EN 351-1. Comprend les coupes, les entailles pour un assemblage correct, le nivellement et la mise en place des éléments d'attache et de renfort. Travaillée en atelier et placée in situ.
Inclut: Implantation des pannes sur les fermes. Présentation des pannes sur les fermes. Mise en place et nivellement. Fixation des fermes.
Critère de métré de projet: Longueur mesurée aux axes en projection horizontale, selon documentation graphique du Projet, y compris les arrivées.
Critère de mesure de l'ouvrage: On mesurera, en projection horizontale, aux axes, la longueur réellement exécutée selon les spécifications du Projet, les arrivées étant comprises.

| Code | U | Désignation | Quantité | Prix | Montant |
|---|---|---|---|---|---|
| mt07mee020acada | m | Panne de bois scié de pin laricio (Pinus Nigra Arnold) Espagne, finition brossée, de 7x15 cm de section et jusqu'à 5 m de longueur, pour applications structurales; qualité structurale ME-1 conformément à UNE 56544, classe résistante C-30 conformément à NF EN 338 et NF EN 1912, protection face aux agents biotiques qui correspondent à la classe de pénétration P2 (3 mm dans les faces latérales de l'aubier et 40 mm suivant le sens axial) conformément à NF EN 351-1, travaillée en atelier. (matériau) | 1.000 | 4.50 | 4.50 |
| op00cla010 |  | Cloueuse. | 1.000 | 0.00 | 0.00 |
| op00cep010 |  | Varlope. | 1.000 | 0.00 | 0.00 |
| mo008 | h | Compagnon professionnel III/CP2 charpentier. (main-d'œuvre) | 0.064 | 23.56 | 1.51 |
| mo031 | h | Ouvrier professionnel II/OP charpentier. (main-d'œuvre) | 0.032 | 20.22 | 0.65 |
| % | % | Coûts directs complémentaires | 2 % | 6.66 | 0.13 |
|  |  | Coûts directs |  |  | 6.79 |
