# Volet roulant à lames renforcées de PVC à double accroche de 50 mm

- Propriété du fichier: CYPE INGENIEROS, S.A.
- Format: FIEBDC-3/2002
- Devise: EUR
- Coûts indirects: 3.00 %
- Frais généraux: 13.00 %
- Bénéfice: 6.00 %
- TVA: 19.60 %

## E Enveloppe et finition extérieure

### EM Menuiseries extérieures

#### EMK Fermetures

**EMK010** m² Volet roulant à lames renforcées de PVC à double accroche de 50 mm.
Fourniture et montage d'un volet roulant à lames renforcées de PVC à double accroche de 50 mm, enfilées sur des anneaux en tôle ou avec un fil en acier galvanisé, équipé de tous ses accessoires (axe, poulies, sangle et enrouleur), dans un coffre de volet déjà réalisé. Totalement montée et testée.
Inclut: Introduction du volet roulant par les profilés guides sur toute la longueur de ceux-ci. Emboîtement de l'axe du rouleau dans les supports disposés dans le coffre du volet roulant. Fixation de la sangle à la caisse. Enroulement du volet roulant. Fixation de la sangle à l'enrouleur. Mise en place de l'enrouleur dans la boîte correspondante.
Critère de métré de projet: Surface du vide à fermer, mesurée selon documentation graphique du Projet.
Critère de mesure de l'ouvrage: On mesurera, avec les dimensions du vide, la surface réellement exécutée selon les spécifications du Projet.

| Code | U | Désignation | Quantité | Prix | Montant |
|---|---|---|---|---|---|
| mt24per020a | m² | Volet roulant à lames renforcées (double accroche) en PVC de 50 mm de hauteur, équipé de tous ses accessoires (axe, poulie, sangle et enrouleur), selon NF EN 13659. (matériau) | 1.100 | 23.44 | 25.78 |
| op00ato010 |  | Tournevis. | 1.000 | 0.00 | 0.00 |
| mo010 | h | Compagnon professionnel III/CP2 monteur. (main-d'œuvre) | 0.287 | 25.11 | 7.21 |
| mo078 | h | Ouvrier professionnel II/OP monteur. (main-d'œuvre) | 0.287 | 21.57 | 6.19 |
| % | % | Coûts directs complémentaires | 2 % | 39.18 | 0.78 |
|  |  | Coûts directs |  |  | 39.96 |
