# Panneau structural en bois, pour support continu de couverture en toiture inclinée

- Propriété du fichier: CYPE INGENIEROS, S.A.
- Format: FIEBDC-3/2002
- Devise: EUR
- Coûts indirects: 3.00 %
- Frais généraux: 13.00 %
- Bénéfice: 6.00 %
- TVA: 20.00 %

## E Enveloppe et finition extérieure

### EU Couvertures de toitures inclinées

#### EUF Supports de couverture

**EUF010** m² Panneau structural en bois, pour support continu de couverture en toiture inclinée.
Panneau contreplaqué, type NF Extérieur CTB-X et bords à rainure et languette, de 21 mm d'épaisseur, avec le traitement adapté, avec classe d'emploi 2 selon NF EN 335, classe E1 en émission de formaldéhyde, fixé mécaniquement sur la structure porteuse en bois; pour support continu de couverture en toiture inclinée. Comprend les clous, en acier galvanisé à haute adhérence.
Inclut: Implantation. Découpe des pièces. Fixation mécanique des pièces au support.
Critère pour le métré: Surface du versant mesurée en grandeur réelle, selon documentation graphique du Projet.
Critère pour le mémoire: On mesurera, en grandeur réelle, la surface réellement exécutée selon les spécifications du Projet.

| Code | U | Désignation | Quantité | Prix | Montant |
|---|---|---|---|---|---|
| mt07tdm020s | m² | Panneau contreplaqué, type NF Extérieur CTB-X et bords à rainure et languette, de 21 mm d'épaisseur, avec le traitement adapté, avec classe d'emploi 2 selon NF EN 335, classe E1 en émission de formaldéhyde. (matériau) | 1.050 | 35.49 | 37.26 |
| mt07emr111d | U | Clou, de 4 mm de diamètre et 75 mm de longueur, en acier galvanisé à haute adhérence. (matériau) | 5.000 | 0.13 | 0.65 |
| op00cla010 |  | Cloueuse pneumatique. | 1.000 | 0.00 | 0.00 |
| op00cep010 |  | Varlope. | 1.000 | 0.00 | 0.00 |
| mo017 | h | Compagnon professionnel III/CP2 menuisier bois. (main-d'œuvre) | 0.176 | 31.20 | 5.49 |
| mo058 | h | Ouvrier professionnel II/OP menuisier bois. (main-d'œuvre) | 0.176 | 27.49 | 4.84 |
| % | % | Frais de chantier des unités d'ouvrage | 2 % | 48.24 | 0.96 |
|  |  | Coûts directs |  |  | 49.20 |
