# Noue réalisée avec une double paroi allégée de 9 cm d'épaisseur chacune, rendue massive avec du mortier de ciment M-5 et planche de plomb laminé de 2,00 mm d'épaisseur

- Propriété du fichier: CYPE INGENIEROS, S.A.
- Format: FIEBDC-3/2002
- Devise: EUR
- Coûts indirects: 3.00 %
- Frais généraux: 13.00 %
- Bénéfice: 6.00 %
- TVA: 19.60 %

## E Enveloppe et finition extérieure

### EU Couvertures de toitures inclinées

#### EUU Noues et arêtiers

**EUU010** m Noue réalisée avec une double paroi allégée de 9 cm d'épaisseur chacune, rendue massive avec du mortier de ciment M-5 et planche de plomb laminé de 2,00 mm d'épaisseur.
Réalisation d'une noue avec une double paroi allégée de 9 cm d'épaisseur chacune, de brique creuse en terre cuite de 29x14x9 cm, placées avec du mortier de ciment M-5, rendue massive avec du mortier de ciment M-5 pour recevoir la planche de plomb laminé de 2,00 mm d'épaisseur. Comprend planche en plomb, les pièces spéciales, les recouvrements, les fixations, les connexions aux descentes et le joint d'étanchéité.
Inclut: Nettoyage et préparation de la surface. Réalisation des cloisons allégées. Arrêt supérieur des cloisons allégées avec du mortier de ciment. Mise en place de la lame. Recouvrement et connexions aux descentes.
Critère de métré de projet: Longueur mesurée en grandeur réelle, selon documentation graphique du Projet.
Critère de mesure de l'ouvrage: On mesurera, en grandeur réelle, la longueur réellement exécutée selon les spécifications du Projet.

| Code | U | Désignation | Quantité | Prix | Montant |
|---|---|---|---|---|---|
| mt13vap010a | m² | Planche de plomb laminé de 2,00 mm d'épaisseur. (matériau) | 0.504 | 35.12 | 17.70 |
| mt04lcc010c | U | Brique creuse en terre cuite (tochana), à revêtir, 29x14x9 cm, selon NF EN 771-1. (matériau) | 20.000 | 0.22 | 4.40 |
| mt09mor010c | m³ | Mortier de ciment CEM II/B-P 32,5 N type M-5, confectionné sur site avec 250 kg/m³ de ciment et une proportion en volume 1/6. (matériau) | 0.027 | 115.30 | 3.11 |
| op00ciz010 |  | Cisaille. | 1.000 | 0.00 | 0.00 |
| mo019 | h | Compagnon professionnel III/CP2 VRD espaces privés. (main-d'œuvre) | 2.066 | 24.30 | 50.20 |
| mo075 | h | Ouvrier professionnel II/OP VRD espaces privés. (main-d'œuvre) | 0.681 | 21.57 | 14.69 |
| mo111 | h | Ouvrier d'exécution I/OE1 VRD espaces privés. (main-d'œuvre) | 1.033 | 20.30 | 20.97 |
| % | % | Coûts directs complémentaires | 2 % | 111.07 | 2.22 |
|  |  | Coûts directs |  |  | 113.29 |
