# Isolation acoustique des descentes de 250 mm de diamètre

- Propriété du fichier: CYPE INGENIEROS, S.A.
- Format: FIEBDC-3/2002
- Devise: EUR
- Coûts indirects: 0.03 %
- Frais généraux: 13.00 %
- Bénéfice: 6.00 %
- TVA: 19.60 %

## F Aménagements et finitions

### FI Isolations intérieures

#### FIT Conduits et tuyaux

**FIT050** m Isolation acoustique des descentes de 250 mm de diamètre, réalisée avec système multicouche Trocellen Aplomb 11 (ADH) DRa 16dBA "TROCELLEN", de 15,382 mm d'épaisseur; fixée avec des brides en plastique.
Fourniture et mise en place de l'isolation acoustique dans les descentes de 250 mm de diamètre, réalisée avec système multicouche Trocellen Aplomb 11 (ADH) DRa 16dBA "TROCELLEN", de 15,382 mm d'épaisseur, constitué d'une lame de mousse de polyéthylène réticulé, de 3 mm d'épaisseur, une lame de mousse rigide de polyuréthane de 12 mm d'épaisseur, une lame de plomb de 0,35 mm d'épaisseur intercalée entre les précédentes et un film de polyéthylène; placé autour de la descente en guise de coque et fixé avec brides en plastique. Comprend la partie proportionnelle de coupes et scellage des joints avec une bande auto-adhésive.
Inclut: Découpe du rouleau en tronçons. Doublage de la descente. Mise en place des brides. Scellage des joints.
Critère de métré de projet: Longueur moyenne selon documentation graphique du Projet.
Critère de mesure de l'ouvrage: On mesurera la longueur réellement exécutée selon les spécifications du Projet.

| Code | U | Désignation | Quantité | Prix | Montant |
|---|---|---|---|---|---|
| mt16ptr010a | m² | Système multicouche Trocellen Aplomb 11 (ADH) DRa 16dBA "TROCELLEN", de 15,382 mm d'épaisseur, constitué d'une lame de mousse de polyéthylène réticulé, de 3 mm d'épaisseur, une lame de mousse rigide de polyuréthane de 12 mm d'épaisseur, une lame de plomb de 0,35 mm d'épaisseur intercalée entre les précédentes et un film de polyéthylène; avec 26 dB d'indice global de réduction acoustique, Rw (essai effectué selon les exigences de NF EN ISO 140-3); fournissant une amélioration de l'indice global pondéré de réduction acoustique A de 16 dBA, dans les descentes avec un débit moyen de 120 l/min, à installer dans des coudes de la descente, des changements de section et des rencontres avec des planchers ou des parois verticales. (matériau) | 0.815 | 32.00 | 26.08 |
| mt16pda051a | U | Bride en plastique, pour fixation d'isolation acoustique des descentes. (matériau) | 2.770 | 0.20 | 0.55 |
| mt16aaa030 | m | Ruban auto-adhésif pour le scellage des joints. (matériau) | 1.000 | 0.30 | 0.30 |
| mo050 | h | Compagnon professionnel III/CP2 monteur d'isolants. (main-d'œuvre) | 0.247 | 25.11 | 6.20 |
| mo094 | h | Ouvrier professionnel II/OP monteur d'isolants. (main-d'œuvre) | 0.247 | 21.57 | 5.33 |
| % | % | Coûts directs complémentaires | 2 % | 38.46 | 0.77 |
|  |  | Coûts directs |  |  | 39.23 |
