# Pose d'un précadre métallique

- Propriété du fichier: CYPE INGENIEROS, S.A.
- Format: FIEBDC-3/2002
- Devise: EUR
- Coûts indirects: 3.00 %
- Frais généraux: 13.00 %
- Bénéfice: 6.00 %
- TVA: 20.00 %

## F Aménagements et finitions

### FK Menuiseries intérieures et meubles

#### FKP Précadres

**FKP010** U Pose d'un précadre métallique.
Pose d'un précadre métallique avec des pattes d'ancrage, avec du mortier de ciment, industriel, avec adjuvant hydrofuge, M-10, pour fixer dessus par la suite le cadre de la menuiserie extérieure de jusqu'à 2 m² de surface.
Inclut: Implantation. Réalisation d'ouvertures pour encastrer les pattes d'ancrage. Nivellement et mise d'aplomb. Étaiement. Bouchage des trous avec du mortier.
Critère pour le métré: Nombre d'unités prévues, selon documentation graphique du Projet.
Critère pour le mémoire: On mesurera le nombre d'unités réellement exécutées selon les spécifications du Projet.

| Code | U | Désignation | Quantité | Prix | Montant |
|---|---|---|---|---|---|
| mt08aaa010a | m³ | Eau. (matériau) | 0.006 | 1.50 | 0.01 |
| mt09mif010ka | t | Mortier industriel pour maçonnerie, de ciment, couleur grise, avec adjuvant hydrofuge, catégorie M-10 (résistance à la compression 10 N/mm²), fourni en sacs, selon NF EN 998-2. (matériau) | 0.019 | 65.98 | 1.25 |
| mo020 | h | Compagnon professionnel III/CP2 construction. (main-d'œuvre) | 0.316 | 29.25 | 9.24 |
| mo113 | h | Ouvrier d'exécution I/OE1 construction. (main-d'œuvre) | 0.375 | 24.51 | 9.19 |
| % | % | Frais de chantier des unités d'ouvrage | 2 % | 19.69 | 0.39 |
|  |  | Coûts directs |  |  | 20.08 |
