# Plafond suspendu de panneau en laine de verre Shedisol Alu "ISOVER", de 80 mm d'épaisseur, finition en relief couleur aluminium

- Propriété du fichier: CYPE INGENIEROS, S.A.
- Format: FIEBDC-3/2002
- Devise: EUR
- Coûts indirects: 3.00 %
- Frais généraux: 13.00 %
- Bénéfice: 6.00 %
- TVA: 16.00 %

## F Aménagements et finitions

### FL Revêtements de plafonds

#### FLE Plafonds suspendus démontables

**FLE090** m² Plafond suspendu de panneau en laine de verre Shedisol Alu "ISOVER", de 80 mm d'épaisseur, finition en relief couleur aluminium.
Fourniture et montage d'un plafond suspendu, constitué de panneau autoportant en laine de verre Shedisol Alu "ISOVER", de 80 mm d'épaisseur, finition en relief couleur aluminium, recouvert avec un complexe décoratif en papier kraft, aluminium et polyéthylène, suspendu au plafond au moyen de profilés, comprenant des profilés primaires, secondaires et angulaires d'arrêt fixés au plafond à l'aide de tiges en acier galvanisé. Comprend les tiges en acier galvanisé et les accessoires de fixation, complètement installé.
Inclut: Implantation des axes de l'ossature modulaire. Nivellement et mis en place des profilés périmétriques. Implantation des profilés principaux de l'ossature. Signalisation des points d'ancrage au plancher. Nivellement et suspension des profilés principaux et secondaires de l'ossature. Mise en place des plaques.
Critère de métré de projet: Surface mesurée entre les parements, selon documentation graphique du Projet, sans déduire les vides pour les installations.
Critère de mesure de l'ouvrage: On mesurera la surface réellement exécutée selon les spécifications du Projet, sans décompter les vides pour les installations.

| Code | U | Désignation | Quantité | Prix | Montant |
|---|---|---|---|---|---|
| mt12pai020bcbfbb | m² | Panneau autoportant en laine de verre Shedisol Alu "ISOVER", de 80 mm d'épaisseur, finition en relief couleur aluminium, recouvert avec un complexe décoratif en papier kraft, aluminium et polyéthylène, selon NF EN 13162, résistance thermique 2,25 (m²K)/W, conductivité thermique 0,035 W/(mK), Euroclasse B;s1;d0 de réaction au feu. (matériau) | 1.050 | 19.02 | 19.97 |
| mt12pai110 | U | Pièce à accroche C-1 "ISOVER", en acier galvanisé laminé. (matériau) | 2.000 | 0.30 | 0.60 |
| mt12fac050 | U | Accessoires pour l'installation de faux plafonds révisables. (matériau) | 0.200 | 1.61 | 0.32 |
| op00fre010 |  | Fraiseuse. | 1.000 | 0.00 | 0.00 |
| op00ato010 |  | Tournevis. | 1.000 | 0.00 | 0.00 |
| % | % | Coûts directs complémentaires | 2 % | 20.89 | 0.42 |
|  |  | Coûts directs |  |  | 21.31 |
