# Revêtement synthétique élastique imperméabilisant bicomposant à base de résines de polyuréthane aliphatique

- Propriété du fichier: CYPE INGENIEROS, S.A.
- Format: FIEBDC-3/2002
- Devise: EUR
- Coûts indirects: 3.00 %
- Frais généraux: 13.00 %
- Bénéfice: 6.00 %
- TVA: 20.00 %

## F Aménagements et finitions

### FP Peintures

#### FPA Peintures alimentaires

**FPA010** m² Revêtement synthétique élastique imperméabilisant bicomposant à base de résines de polyuréthane aliphatique, sans solvants, MasterSeal M 808 "BASF", avec un rendement de 0,5 kg/m², sur des surfaces intérieures de citernes ou de silos de béton pour un usage alimentaire, application préalable d'impression incolore bicomposant à base de résines époxy, MasterSeal P 308 "BASF".
Réalisation d'une couche protectrice sur des surfaces intérieures de citernes ou de silos de béton pour un usage alimentaire, via l'application en deux couches de revêtement synthétique élastique imperméabilisant bicomposant à base de résines de polyuréthane aliphatique, sans solvants, MasterSeal M 808 "BASF", avec un rendement de 0,5 kg/m² application préalable d'une couche d'impression incolore bicomposant à base de résines époxy, MasterSeal P 308 "BASF".
Inclut: Application de la couche d'apprêt. Préparation du mélange. Application de deux couches de finition.
Critère de métré de projet: Surface mesurée selon documentation graphique du Projet, avec le même critère que le support base.
Critère de mesure de l'ouvrage: On mesurera la surface réellement exécutée selon les spécifications du Projet, avec le même critère que le support de base.

| Code | U | Désignation | Quantité | Prix | Montant |
|---|---|---|---|---|---|
| mt15bas285b | kg | Impression incolore bicomposant à base de résines époxy, MasterSeal P 308 "BASF". (matériau) | 0.500 | 19.01 | 9.51 |
| mt15bas280c | kg | Revêtement synthétique élastique imperméabilisant bicomposant à base de résines de polyuréthane aliphatique, sans solvants, MasterSeal M 808 "BASF", couleur gris, perméable à la vapeur d'eau, avec une haute résistance aux agents chimiques et résistance aux intempéries, apte pour être en contact avec eau potable. (matériau) | 0.500 | 12.59 | 6.30 |
| op00tal020 |  | Malaxeur éléctrique. | 1.000 | 0.00 | 0.00 |
| mo038 | h | Compagnon professionnel III/CP2 peintre. (main-d'œuvre) | 0.182 | 24.67 | 4.49 |
| mo076 | h | Ouvrier professionnel II/OP peintre. (main-d'œuvre) | 0.182 | 21.93 | 3.99 |
| % | % | Coûts directs complémentaires | 2 % | 24.29 | 0.49 |
|  |  | Coûts directs |  |  | 24.78 |
