# Revêtement de parquet flottant à lames de 2266x182x14 mm

- Propriété du fichier: CYPE INGENIEROS, S.A.
- Format: FIEBDC-3/2002
- Devise: EUR
- Coûts indirects: 0.03 %
- Frais généraux: 13.00 %
- Bénéfice: 6.00 %
- TVA: 19.60 %

## F Aménagements et finitions

### FS Revêtements de sols

#### FSB Bois

**FSB050** m² Revêtement de parquet flottant à lames de 2266x182x14 mm, avec une couche supérieure en bois de chêne, assemblées via clips, placées sur lame de mousse de polyéthylène de haute densité de 3 mm d'épaisseur, avec film de polyéthylène.
Fourniture et mise en place d'un parquet flottant constitué de lames assemblées de 2266x182x14 mm, constituées de trois couches placées transversalement, pressées et collées entre elles, étant la couche visible, appelée couche noble ou d'utilisation, formée d'une mosaïque de lames en bois de chêne, de 3 mm d'épaisseur, finition satinée avec vernis acrylique, cinq couches, renforcé avec des rayons ultraviolets, assemblées entre elles via clips spéciaux. L'ensemble installé dans un système flottant sur lame de mousse de polyéthylène de haute densité de 3 mm d'épaisseur et le bois du revêtement protégé de l'éventuel passage de l'eau sous forme de vapeur à travers le plancher et de l'apparition de condensations via film de polyéthylène de 0,2 mm. Comprend les moulures couvre-joints, clips et les accessoires de montage pour le parquet.
Inclut: Mise en place du pare-vapeur. Mise en place de la base de polyéthylène. Mise en place et découpe de la première rangée par un coin de la pièce. Mise en place et recoupe des rangées suivantes. Union des tables par clips. Mise en place et recoupe de la dernière rangée.
Critère de métré de projet: Surface utile, mesurée selon documentation graphique du Projet. Le métré par ruptures et recoupes n'a pas été incrémentée 5% de pièces de plus a été considéré dans la décomposition.
Critère de mesure de l'ouvrage: On mesurera la surface réellement exécutée selon les spécifications du Projet.

| Code | U | Désignation | Quantité | Prix | Montant |
|---|---|---|---|---|---|
| mt18mva080 | m² | Film de polyéthylène de 0,2 mm d'épaisseur, pour utilisation en tant que pare-vapeur. (matériau) | 1.100 | 0.30 | 0.33 |
| mt17poa011a | m² | Lame de mousse de polyéthylène de haute densité de 3 mm d'épaisseur. (matériau) | 1.100 | 0.55 | 0.61 |
| mt16aaa030 | m | Ruban auto-adhésif pour le scellage des joints. (matériau) | 0.440 | 0.30 | 0.13 |
| mt18mpf010a | m² | Lame assemblée de 2266x182x14 mm, pour parquet flottant en bois, constituée de trois couches collées entre elles: une couche de base ou support constituée d'un film spécialement traité avec protection antihumidité; une couche intermédiaire constituée d'une planche contreplaquée, spécialement traitée, de 11 mm d'épaisseur et une couche noble ou d'usure en bois de chêne de 3 mm d'épaisseur, finie satinée, avec cinq couches de vernis acrylique de durcissement UV, sans dissolvants. Selon NF EN 13810-1 et NF EN 14342. (matériau) | 1.050 | 23.92 | 25.12 |
| mt18mva100 | U | Clip pour fixation de planchette en bois dans un plancher massif flottant. (matériau) | 13.000 | 0.07 | 0.91 |
| op00cla010 |  | Cloueuse. | 1.000 | 0.00 | 0.00 |
| op00cep010 |  | Varlope. | 1.000 | 0.00 | 0.00 |
| op00tro010 |  | Scie à tronçonner. | 1.000 | 0.00 | 0.00 |
| mo024 | h | Compagnon professionnel III/CP2 installateur de revêtements de bois. (main-d'œuvre) | 0.531 | 24.30 | 12.90 |
| mo058 | h | Ouvrier professionnel II/OP installateur de revêtements de bois. (main-d'œuvre) | 0.303 | 21.57 | 6.54 |
| % | % | Coûts directs complémentaires | 2 % | 46.54 | 0.93 |
|  |  | Coûts directs |  |  | 47.47 |
