# Profil en acier galvanisé

- Propriété du fichier: CYPE INGENIEROS, S.A.
- Format: FIEBDC-3/2002
- Devise: EUR
- Coûts indirects: 3.00 %
- Frais généraux: 13.00 %
- Bénéfice: 6.00 %
- TVA: 20.00 %

## F Aménagements et finitions

### FS Revêtements de sols

#### FSM Béton et mortier

**FSM150** m Profil en acier galvanisé, de 160 mm de hauteur, constitué de deux profilés unis entre eux, entre lesquels est placée de la mousse de polystyrène, placé comme joint de dilatation dans un revêtement continu en béton.
Réalisation d'un joint de dilatation dans un revêtement continu en béton, avec profil en acier galvanisé, de 160 mm de hauteur, constitué de deux profilés unis entre eux, entre lesquels est placée de la mousse de polystyrène, pour la réalisation de joints de dilatation dans un revêtement continu en béton. Comprend les découpes, les unions et les éléments de fixation à la surface support. Totalement terminé et préparé pour le bétonnage.
Inclut: Implantation du joint. Mise en place du profilé dans l'élément à bétonner. Réalisation des assemblages entre profilés. Résolution des liaisons. Fixation et ajustage des profilés.
Critère de métré de projet: Longueur moyenne selon documentation graphique du Projet.
Critère de mesure de l'ouvrage: On mesurera la longueur réellement exécutée selon les spécifications du Projet.

| Code | U | Désignation | Quantité | Prix | Montant |
|---|---|---|---|---|---|
| mt18wwe015b | m | Profil en acier galvanisé, de 160 mm de hauteur, constitué de deux profilés unis entre eux, entre lesquels est placée de la mousse de polystyrène, pour la réalisation de joints de dilatation dans un revêtement continu en béton. Comprend pieds d'ancrage et éléments de fixation. (matériau) | 1.050 | 34.44 | 36.16 |
| op00amo010 |  | Rectifieuse ou scie radiale. | 1.000 | 0.00 | 0.00 |
| mo020 | h | Compagnon professionnel III/CP2 VRD espaces privés. (main-d'œuvre) | 0.066 | 24.11 | 1.59 |
| mo113 | h | Ouvrier d'exécution I/OE1 VRD espaces privés. (main-d'œuvre) | 0.066 | 20.14 | 1.33 |
| % | % | Coûts directs complémentaires | 2 % | 39.08 | 0.78 |
|  |  | Coûts directs |  |  | 39.86 |
