# Nettoyage final du chantier en logement individuel, avec une surface moyenne construite de 90 m²

- Propriété du fichier: CYPE INGENIEROS, S.A.
- Format: FIEBDC-3/2002
- Devise: EUR
- Coûts indirects: 3.00 %
- Frais généraux: 13.00 %
- Bénéfice: 6.00 %
- TVA: 20.00 %

## F Aménagements et finitions

### FX Travaux complémentaires

#### FXN Nettoyage

**FXN020** U Nettoyage final du chantier en logement individuel, avec une surface moyenne construite de 90 m².
Nettoyage final du chantier en logement individuel, avec une surface construite moyenne de 90 m², y compris les travaux de suppression de la saleté et de la poussière accumulées sur les murs et les menuiseries, le nettoyage et la désinfection des salles d'eau, le nettoyage des vitres et des menuiseries extérieures, la suppression des tâches et des restes de plâtre et de mortier collés sur les sols et les autres éléments, le ramassage et le retrait des plastiques et des cartons, tout cela ajouté aux autres restes de fin de chantier déposés dans la benne à déchets pour être transportés à la décharge autorisée.
Inclut: Travaux de nettoyage. Retrait et entassement des restes générés. Charge manuelle des restes générés dans le camion ou la benne.
Critère de métré de projet: Nombre d'unités prévues, selon documentation graphique du Projet.
Critère de mesure de l'ouvrage: On mesurera le nombre d'unités réellement exécutées selon les spécifications du Projet.

| Code | U | Désignation | Quantité | Prix | Montant |
|---|---|---|---|---|---|
| op00asp010 |  | Aspirateur. | 1.000 | 0.00 | 0.00 |
| mo113 | h | Ouvrier d'exécution I/OE1 VRD espaces privés. (main-d'œuvre) | 27.206 | 20.14 | 547.93 |
| % | % | Coûts directs complémentaires | 2 % | 547.93 | 10.96 |
|  |  | Coûts directs |  |  | 558.89 |
