# Bande protectrice

- Propriété du fichier: CYPE INGENIEROS, S.A.
- Format: FIEBDC-3/2002
- Devise: EUR
- Coûts indirects: 3.00 %
- Frais généraux: 13.00 %
- Bénéfice: 6.00 %
- TVA: 20.00 %

## F Aménagements et finitions

### FZ Zones communes

#### FZL Couloirs

**FZL030** m Bande protectrice.
Bande protectrice en PVC, de 140 mm de largeur et 9 mm d'épaisseur, de couleur grise, fixée avec vis au parement. Comprend les découpes et les liaisons.
Inclut: Implantation des points de fixation. Fixation de la bande au parement vertical.
Critère pour le métré: Longueur mesurée aux axes, selon documentation graphique du Projet.
Critère pour le mémoire: On mesurera, aux axes, la longueur réellement exécutée selon les spécifications du Projet.

| Code | U | Désignation | Quantité | Prix | Montant |
|---|---|---|---|---|---|
| mt53pdi010da | m | Bande protectrice en PVC, de 140 mm de largeur et 9 mm d'épaisseur, de couleur grise. (matériau) | 1.050 | 18.60 | 19.53 |
| mt12ppl016 | U | Vis autoformeuse protégée contre l'oxydation. (matériau) | 4.000 | 0.04 | 0.16 |
| mo011 | h | Compagnon professionnel III/CP2 monteur. (main-d'œuvre) | 0.053 | 26.62 | 1.41 |
| mo080 | h | Ouvrier professionnel II/OP monteur. (main-d'œuvre) | 0.053 | 22.91 | 1.21 |
| % | % | Frais de chantier des unités d'ouvrage | 2 % | 22.31 | 0.45 |
|  |  | Coûts directs |  |  | 22.76 |
