# Démontage du platelage en bois en toiture inclinée

- Propriété du fichier: CYPE INGENIEROS, S.A.
- Format: FIEBDC-3/2002
- Devise: EUR
- Coûts indirects: 3.00 %
- Frais généraux: 13.00 %
- Bénéfice: 6.00 %
- TVA: 20.00 %

## G Structure et gros oeuvre

### GC Charpentes et couvertures autoportantes

#### GCD Démolition

**GCD080** m² Démontage du platelage en bois en toiture inclinée.
Démontage du platelage en bois, situé à moins de 20 m de hauteur, en toiture inclinée à deux pans avec une pente moyenne de 30%, avec des moyens manuels, et chargement manuel dans le camion ou la benne.
Critère d'évaluation économique: Le prix comprend le démontage des éléments de fixation.
Inclut: Démontage de l'élément. Retrait et stockage du matériau démonté. Nettoyage des restes d'ouvrage. Chargement manuel du matériau démonté et des restes d'ouvrage dans le camion ou la benne.
Critère pour le métré: Surface mesurée selon documentation graphique du Projet.
Critère pour le mémoire: On mesurera la surface réellement démontée selon les spécifications du Projet.

| Code | U | Désignation | Quantité | Prix | Montant |
|---|---|---|---|---|---|
| mo113 | h | Ouvrier d'exécution I/OE1 construction. (main-d'œuvre) | 0.189 | 25.69 | 4.86 |
| % | % | Frais de chantier des unités d'ouvrage | 2 % | 4.86 | 0.10 |
|  |  | Coûts directs |  |  | 4.96 |
