# Mur porteur de 42,5 cm d'épaisseur en maçonnerie chaînée

- Propriété du fichier: CYPE INGENIEROS, S.A.
- Format: FIEBDC-3/2002
- Devise: EUR
- Coûts indirects: 3.00 %
- Frais généraux: 13.00 %
- Bénéfice: 6.00 %
- TVA: 20.00 %

## G Structure et gros oeuvre

### GM Murs

#### GMM Briques en terre cuite à isolation répartie

**GMM010** m² Mur porteur de 42,5 cm d'épaisseur en maçonnerie chaînée, de brique Monomur, Porotherm R42 "WIENERBERGER", à revêtir, 282x425x249 mm, pose avec du mortier à joints minces Porotherm "WIENERBERGER"; renforcée à l'aide de chaînages horizontaux ou verticaux de béton coulé en place ou blocs spéciaux (non compris dans ce prix).
Réalisation d'un mur porteur de 42,5 cm d'épaisseur en maçonnerie chaînée, de brique Monomur, Porotherm R42 "WIENERBERGER", à revêtir, 282x425x249 mm, pose avec du mortier à joints minces Porotherm "WIENERBERGER", composé de ciment, résine, sable siliceux et additifs spécifiques; renforcée à l'aide de chaînages horizontaux ou verticaux de béton coulé en place ou blocs spéciaux (non compris dans ce prix). Comprend l'implantation, le nivellement et la mise d'aplomb, les chutes et les ruptures, les harpages, les jambages et les mouchettes et le nettoyage.
Inclut: Nettoyage et préparation de la surface d'appui. Implantation. Mise en place et mise d'aplomb de regards de référence. Pose des fils entre les mires. Mise en place des plombs fixes dans les arêtes. Mise en place des pièces par rangées à niveau.
Critère de métré de projet: Surface mesurée selon documentation graphique du Projet, sans dupliquer les coins ni les rencontres, en déduisant les ouvertures de surface supérieure à 4 m².
Critère de mesure de l'ouvrage: On mesurera la surface réellement exécutée selon les spécifications du Projet, en déduisant les ouvertures de surface supérieure à 4 m².

| Code | U | Désignation | Quantité | Prix | Montant |
|---|---|---|---|---|---|
| mt04bwi010uaaa | U | Brique Monomur, Porotherm R42 "WIENERBERGER", à revêtir, 282x425x249 mm, résistance à la compression 8 MPa, selon NF EN 771-1, résistance thermique de la maçonnerie 3,83 m²K/W. (matériau) | 14.000 | 5.32 | 74.48 |
| mt09mif060b | kg | Mortier à joints minces Porotherm "WIENERBERGER", composé de ciment, résine, sable siliceux et additifs spécifiques, fourni en sacs de 25 kg, gâché sur chantier avec une proportion en volume de 1/3. (matériau) | 3.700 | 0.55 | 2.04 |
| mq06mms010 | h | Mélangeuse en continu avec silo, pour mortier industriel à sec, fourni en vrac. (matériel) | 0.058 | 1.73 | 0.10 |
| mo021 | h | Compagnon professionnel III/CP2 VRD espaces privés pour des travaux de maçonnerie. (main-d'œuvre) | 1.164 | 24.11 | 28.06 |
| mo114 | h | Ouvrier d'exécution I/OE1 VRD espaces privés pour des travaux de maçonnerie. (main-d'œuvre) | 0.651 | 20.14 | 13.11 |
| % | % | Coûts directs complémentaires | 2 % | 117.79 | 2.36 |
|  |  | Coûts directs |  |  | 120.15 |
