# Revêtement d'about de plancher avec planelles en terre cuite avec isolation, à revêtir

- Propriété du fichier: CYPE INGENIEROS, S.A.
- Format: FIEBDC-3/2002
- Devise: EUR
- Coûts indirects: 3.00 %
- Frais généraux: 13.00 %
- Bénéfice: 6.00 %
- TVA: 20.00 %

## G Structure et gros oeuvre

### GR Rives de plancher

#### GRT Planelles en terre cuite

**GRT020** m Revêtement d'about de plancher avec planelles en terre cuite avec isolation, à revêtir.
Revêtement d'about de plancher de 20 cm d'épaisseur, avec planelles isolées en terre cuite associées par collage à une plaque isolante de polystyrène expansé élastifié avec du graphite, 1,0 m²K/W de résistance thermique, 800x65x200 mm, à revêtir. POSE: avec du mortier de ciment industriel, couleur grise, M-5, fourni en vrac.
Inclut: Mise en place et à l'aplomb, nivellement et alignement. Nettoyage du parement.
Critère pour le métré: Longueur mesurée par son plus grand développement linéaire, selon documentation graphique du Projet.
Critère pour le mémoire: On mesurera, par son plus grand développement linéaire, la longueur réellement exécutée selon les spécifications du Projet.

| Code | U | Désignation | Quantité | Prix | Montant |
|---|---|---|---|---|---|
| mt04bwi018fuf | U | Planelle isolée en terre cuite à revêtir associée par collage à une plaque isolante de polystyrène expansé élastifié avec du graphite, 1 m²K/W de résistance thermique, 800x65x200 mm, en abouts de plancher de 20 cm d'épaisseur. (matériau) | 1.230 | 22.00 | 27.06 |
| mt09mif010cb | t | Mortier industriel pour maçonnerie, de ciment, couleur grise, catégorie M-5 (résistance à la compression 5 N/mm²), fourni en vrac, selon NF EN 998-2. (matériau) | 0.002 | 50.20 | 0.10 |
| mt08aaa010a | m³ | Eau. (matériau) | 0.004 | 1.50 | 0.01 |
| mq06mms010 | h | Mélangeuse en continu avec silo, pour mortier industriel à sec, fourni en vrac. (matériel) | 0.007 | 1.94 | 0.01 |
| op00sie030 |  | Scie à disque de diamant, pour table de travail, à coupe humide. | 1.000 | 0.00 | 0.00 |
| mo114 | h | Ouvrier d'exécution I/OE1 construction pour des travaux de maçonnerie. (main-d'œuvre) | 0.212 | 25.69 | 5.45 |
| mo021 | h | Compagnon professionnel III/CP2 construction pour des travaux de maçonnerie. (main-d'œuvre) | 0.209 | 30.66 | 6.41 |
| % | % | Frais de chantier des unités d'ouvrage | 2 % | 39.04 | 0.78 |
|  |  | Coûts directs |  |  | 39.82 |
