# Ancrage provisoire d'un écran au terrain

- Propriété du fichier: CYPE INGENIEROS, S.A.
- Format: FIEBDC-3/2002
- Devise: EUR
- Coûts indirects: 3.00 %
- Frais généraux: 13.00 %
- Bénéfice: 6.00 %
- TVA: 20.00 %

## G Structure et gros oeuvre

### GS Structures enterrées et semi-enterrées

#### GSB Ouvrages de soutènement en BA

**GSB200** m Ancrage provisoire d'un écran au terrain, via perforation de l'écran et du terrain, avec tubage de 114 mm de diamètre extérieur, avec une inclinaison de 30° par rapport au plan horizontal, allant jusqu'à 17,5 m de longueur, constitué de 3 câbles composés de cordons tressés en acier, graissés et gainés dans un tube en PE; injection sous pression via le système d'injection globale et unitaire (IGU), de lait de ciment CEM I 42,5N, avec un rapport eau/ciment de 0,4, dosé au poids; fixation des câbles aux têtes des ancrages, tension de ceux-ci, scellage de la perforation et mise en service.
Réalisation d'un ancrage provisoire d'écran au terrain, avec inclinaison de 30° par rapport au plan horizontal, allant jusqu'à 17,5 m de longueur, pour assurer la stabilité de l'écran pendant les travaux d'excavation des terres, jusqu'à ce que le mur soit définitivement raidi via ses unions avec le reste de la structure, pendant un temps de service inférieur à 2 ans, composé des travaux suivants: extraction de terres avec des moyens mécaniques, via perforation de l'écran et du terrain, avec tubage de 114 mm de diamètre extérieur; introduction de 3 câbles formés de cordons tressés en acier de 0,6" (15,2 mm) de diamètre nominal, graissés et gainés dans un tube en PE; injection sous pression via le système d'injection globale et unitaire (IGU), de lait de ciment CEM I 42,5N, avec un rapport eau/ciment de 0,4, dosé au poids, pour la protection et la réalisation d'un bulbe; fixation des câbles à la tête d'ancrage formée d'une plaque d'appui et d'une cale en acier; tension des câbles avec un cric de tension multifilaire et une centrale hydraulique, une fois le lait de ciment pris; scellage de la perforation et mise en service. Comprend le montage, le démontage et le retrait des équipements, la perforation du mur et du terrain, le relâchement de l'ancrage une fois la stabilisation définitive du mur finalisée, le nettoyage et le retrait des restes générés.
Inclut: Perforation de l'écran et du terrain. Mise en place des câbles. Injection du lait. Mise en place de la tête d'ancrage. Fixation des câbles à la tête d'ancrage. Tension des câbles. Scellage de la perforation. Détension.
Critère de métré de projet: Longueur moyenne de la face d'appui de la tête d'ancrage jusqu'à l'extrémité du bulbe, selon documentation graphique du Projet.
Critère de mesure de l'ouvrage: On mesurera la longueur totale du câble des ancrages exécutés selon les spécifications du Projet.

| Code | U | Désignation | Quantité | Prix | Montant |
|---|---|---|---|---|---|
| mt07aav110a | m | Câble constitué de cordons en acier de 0,6" (15,2 mm) de diamètre nominal et 1860 MPa de charge unitaire maximale, pour ancrages au terrain. (matériau) | 3.000 | 2.91 | 8.73 |
| mt07aav120a | m | Tube en polyéthylène haute densité (PEHD/HDPE), pour gainer les câbles dans des ancrages au terrain. (matériau) | 1.000 | 6.79 | 6.79 |
| mt08aaa010a | m³ | Eau. (matériau) | 0.010 | 1.50 | 0.02 |
| mt08cem010c | kg | Ciment Portland CEM I 42,5 N, en sacs, selon NF EN 197-1. (matériau) | 25.000 | 0.11 | 2.75 |
| mt07aav105 | U | Répercussion, par mètre d'ancrage provisoire d'écran, de tête d'ancrage, pour un maximum de sept câbles de 0,6" (15,2 mm) de diamètre nominal, constituée d'une plaque d'appui et de cales en acier, comprend la tension et la mise en service de celle-ci. (matériau) | 1.000 | 32.40 | 32.40 |
| mq03pan020a | h | Équipement mécanique pour la réalisation des travaux de perforation du mur et du terrain, avec ou sans tubage pour l'ancrage provisoire d'un écran de soutènement. (matériel) | 0.573 | 28.00 | 16.04 |
| mo042 | h | Compagnon professionnel III/CP2 du béton. (main-d'œuvre) | 0.678 | 25.31 | 17.16 |
| mo089 | h | Ouvrier professionnel II/OP du béton. (main-d'œuvre) | 0.678 | 22.46 | 15.23 |
| % | % | Coûts directs complémentaires | 2 % | 99.12 | 1.98 |
|  |  | Coûts directs |  |  | 101.10 |
