# Location d'une plateforme motorisée

- Propriété du fichier: CYPE INGENIEROS, S.A.
- Format: FIEBDC-3/2002
- Devise: EUR
- Coûts indirects: 3.00 %
- Frais généraux: 13.00 %
- Bénéfice: 6.00 %
- TVA: 20.00 %

## P Interventions préalables

### PH Équipements pour travaux en hauteur

#### PHE Échafaudages

**PHE050** U Location d'une plateforme motorisée.
Location, durant 30 jours calendaires, d'une plateforme motorisée mono-mât, de 10 m de longueur et 150 m de hauteur maximale, avec capacité de charge de 1500 kg, constituée d'une structure de profilés de section carrée, en acier galvanisé à chaud, formant un mât par tronçons de 1,5 m, avec des rouleaux de guidage métalliques, de surface de contact plane, et moteur à double actionnement de 4,4 kW; d'une plateforme métallique, en acier galvanisé antidérapant et autodrainant, indépendant de la structure support, avec système de nivellement automatique, et prolongations télescopiques qui permettent d'agrandir la largeur de la plateforme de travail de 1,4 à 3,2 m, pour l'exécution de façade.
Inclut: Révision périodique pour garantir sa stabilité et les conditions de sécurité.
Critère pour le métré: Nombre d'unités prévues, selon documentation graphique du Projet.
Critère pour le mémoire: Amortissement sous forme de location par jour, selon les conditions définies dans le contrat souscrit avec l'entreprise fournisseur.

| Code | U | Désignation | Quantité | Prix | Montant |
|---|---|---|---|---|---|
| mq13ats070a | U | Location par jour de plateforme motorisée mono-mât, de 10 m de longueur et 150 m de hauteur maximale de travail, avec 1500 kg de capacité de charge, constituée d'une structure réalisée avec des profilés de section carrée, en acier galvanisé à chaud, constituant un mât par tronçons de 1,5 m, avec des rouleaux de guidage métalliques, à surface de contact plane, et moteur à double actionnement de 4,4 kW; plateforme métallique, en acier galvanisé antidérapant et autodrainant, indépendante de la structure support, avec système de nivellement automatique, et prolongations télescopiques permettant d'agrandir la largeur de la plateforme de travail de 1,4 à 3,2 m, pour exécution de façade; comprend un mécanisme de fin de course pour limiter les mâts finaux, un système d'arrêt d'urgence avec un dispositif manuel de descente et une sirène acoustique de manoeuvre. (matériel) | 34.776 | 6.91 | 240.30 |
| % | % | Frais de chantier des unités d'ouvrage | 2 % | 240.30 | 4.81 |
|  |  | Coûts directs |  |  | 245.11 |
