# Montage et démontage d'une plateforme motorisée

- Propriété du fichier: CYPE INGENIEROS, S.A.
- Format: FIEBDC-3/2002
- Devise: EUR
- Coûts indirects: 3.00 %
- Frais généraux: 13.00 %
- Bénéfice: 6.00 %
- TVA: 20.00 %

## P Interventions préalables

### PH Équipements pour travaux en hauteur

#### PHE Échafaudages

**PHE170** U Montage et démontage d'une plateforme motorisée.
Montage et démontage de plateforme motorisée, constituée d'une structure en acier galvanisé à chaud, formant un mât par tronçons de 1,5 m, moteur à double actionnement de 4,4 kW et plateforme métallique indépendante de la structure de support, pour l'exécution de façade selon plans de montage. Comprend les accessoires, les systèmes de protection, les ancrages et les repositionnements.
Inclut: Implantation des appuis. Nettoyage et préparation de la surface d'appui et protection des espaces affectés. Montage et mise en place des composants. Mise en place de la plateforme de travail. Mise en place des éléments de protection, accès et signalisation. Essai de chargement. Démontage et retrait de l'échafaudage.
Critère pour le métré: Nombre d'unités prévues, selon Plan général de coordination en matière de sécurité et de protection de la santé.

| Code | U | Désignation | Quantité | Prix | Montant |
|---|---|---|---|---|---|
| mq13ats071a | U | Montage de plateforme motorisée mono-mât, de 10 m de longueur et 150 m de hauteur maximale de travail, avec 1500 kg de capacité de charge, constituée d'une structure réalisée avec des profilés de section carrée, en acier galvanisé à chaud, constituant un mât par tronçons de 1,5 m, avec des rouleaux de guidage métalliques, à surface de contact plane, et moteur à double actionnement de 4,4 kW; plateforme métallique, en acier galvanisé antidérapant et autodrainant, indépendante de la structure support, avec système de nivellement automatique, et prolongations télescopiques permettant d'agrandir la largeur de la plateforme de travail de 1,4 à 3,2 m, pour exécution de façade; comprend un mécanisme de fin de course pour limiter les mâts finaux, un système d'arrêt d'urgence avec un dispositif manuel de descente et une sirène acoustique de manoeuvre. (matériel) | 1.159 | 518.95 | 601.46 |
| mq13ats072a | U | Démontage de plateforme motorisée mono-mât, de 10 m de longueur et 150 m de hauteur maximale de travail, avec 1500 kg de capacité de charge, constituée d'une structure réalisée avec des profilés de section carrée, en acier galvanisé à chaud, constituant un mât par tronçons de 1,5 m, avec des rouleaux de guidage métalliques, à surface de contact plane, et moteur à double actionnement de 4,4 kW; plateforme métallique, en acier galvanisé antidérapant et autodrainant, indépendante de la structure support, avec système de nivellement automatique, et prolongations télescopiques permettant d'agrandir la largeur de la plateforme de travail de 1,4 à 3,2 m, pour exécution de façade; comprend un mécanisme de fin de course pour limiter les mâts finaux, un système d'arrêt d'urgence avec un dispositif manuel de descente et une sirène acoustique de manoeuvre. (matériel) | 1.159 | 415.16 | 481.17 |
| % | % | Frais de chantier des unités d'ouvrage | 2 % | 1082.63 | 21.65 |
|  |  | Coûts directs |  |  | 1104.28 |
