# Essai sonique sur pieux

- Propriété du fichier: CYPE INGENIEROS, S.A.
- Format: FIEBDC-3/2002
- Devise: EUR
- Coûts indirects: 3.00 %
- Frais généraux: 13.00 %
- Bénéfice: 6.00 %
- TVA: 20.00 %

## Q Contrôle de qualité et essais

### QI Fondations

#### QIP Pieux

**QIP010** U Essai sonique sur pieux.
Essai sonique à réaliser sur chantier, sur un pieu, pour la détermination de sa longueur selon l'ASTM D5882.
Inclut: Déplacement sur chantier. Réalisation des essais.
Critère pour le métré: Essai à réaliser, selon documentation du Plan de contrôle de qualité.

| Code | U | Désignation | Quantité | Prix | Montant |
|---|---|---|---|---|---|
| mt49pil010 | U | Essai sonique pour vérifier la longueur d'un pieu, avec marteau à main, selon ASTM D5882, comprend le déplacement au site. (matériau) | 1.000 | 18.50 | 18.50 |
| % | % | Frais de chantier des unités d'ouvrage | 2 % | 18.50 | 0.37 |
|  |  | Coûts directs |  |  | 18.87 |
