# Rénovation énergétique de toiture inclinée, avec isolation thermique par l'extérieur. Système Sarking "ISOVER"

- Propriété du fichier: CYPE INGENIEROS, S.A.
- Format: FIEBDC-3/2002
- Devise: EUR
- Coûts indirects: 3.00 %
- Frais généraux: 13.00 %
- Bénéfice: 6.00 %
- TVA: 20.00 %

## R Rénovation énergétique

### RT Toits

#### RTI Systèmes d'isolation par l'extérieur de toitures inclinées

**RTI020** m² Rénovation énergétique de toiture inclinée, avec isolation thermique par l'extérieur. Système Sarking "ISOVER".
Rénovation énergétique de toiture inclinée avec une pente moyenne de 30% à moins de 20 m de hauteur, avec isolation thermique par l'extérieur, démontage préalable de la couche de couverture de tuile céramique canal, placée avec du mortier, avec des moyens manuels et chargement manuel dans le camion ou la benne. Système Sarking "ISOVER". SUPPORT CONTINU: voliges en bois de pin maritime (Pinus pinaster), de 15 mm d'épaisseur; PARE-VAPEUR: film en polypropylène avec un voile au verso, Stopvap "ISOVER", de 340 µm d'épaisseur; ISOLATION THERMIQUE: constitué de panneau rigide en laine de verre, Luro "ISOVER", de 60 mm d'épaisseur, selon NF EN 13162, résistance thermique 1,71 m²K/W, conductivité thermique 0,035 W/(mK); COUVERTURE: tuiles romanes en terre cuite, finition avec engobe couleur rouge, 47,5x28,2 cm, appuyées sur liteaux en bois, de 42x27 mm formant un lame d'air ventilée. Comprend la résolution des points singuliers et les pièces spéciales de la couverture.
Inclut: Démontage des éléments. Nettoyage des restes d'ouvrage. Chargement du matériau démonté et des restes d'ouvrage dans le camion ou la benne. Implantation. Mise en place et fixation des planches à la structure porteuse. Mise en place du pare-vapeur. Découpe et préparation de l'isolant. Mise en place de l'isolant. Implantation du litonnage. Coupe et mise en place du litonnage. Mise en place des tuiles appuyées sur les liteaux. Réalisation des arêtes, des noues, des avant-toits et des rives.
Critère pour le métré: Surface mesurée selon documentation graphique du Projet.
Critère pour le mémoire: On mesurera la surface réellement exécutée selon les spécifications du Projet.

| Code | U | Désignation | Quantité | Prix | Montant |
|---|---|---|---|---|---|
| mt07mee026qa | m² | Volige en bois de pin maritime (Pinus pinaster), de 15 mm d'épaisseur, avec le traitement adapté, avec classe d'emploi 2 selon NF EN 335. (matériau) | 1.050 | 7.91 | 8.31 |
| mt15iso030a | m² | Pare-vapeur étanche à l'air, Stopvap "ISOVER", formé de film en polypropylène avec un voile au verso, Euroclasse F de réaction au feu, selon NF EN 13501-1. (matériau) | 1.500 | 2.49 | 3.74 |
| mt16lvi170b | m | Ruban autoadhésif Adhésif Vario Multitape "ISOVER", pour le scellement des joints. (matériau) | 0.400 | 0.46 | 0.18 |
| mt15iso040b | U | Cartouche de mastic scellant pour joints, Vario DS, "ISOVER", de 310 ml, pour l'étanchéité périphérique de membranes pour le contrôle du flux de vapeur. (matériau) | 0.170 | 35.60 | 6.05 |
| mt16lvi010cqb | m² | Panneau rigide en laine de verre, Luro "ISOVER", de 60 mm d'épaisseur, selon NF EN 13162, résistance thermique 1,71 m²K/W, conductivité thermique 0,035 W/(mK), Euroclasse A2-s1, d0 de réaction au feu selon NF EN 13501-1, capacité d'absorption d'eau à court terme <=1 kg/m² et coefficient de résistance à la diffusion de la vapeur d'eau 1. (matériau) | 1.050 | 19.34 | 20.31 |
| mt13blw020b | m | Liteau de 27x27 mm de section, en bois scié de pin, traité en autoclave, avec classe d'emploi 2, selon NF EN 335, finition brossée, avec une humidité inférieure à 20%. (matériau) | 1.750 | 0.26 | 0.46 |
| mt13blw020c | m | Liteau de 27x40 mm de section, en bois scié de pin, traité en autoclave, avec classe d'emploi 2, selon NF EN 335, finition brossée, avec une humidité inférieure à 20%. (matériau) | 3.500 | 0.34 | 1.19 |
| mt13tmb010lk | U | Tuile romane en terre cuite, finition avec engobe couleur rouge, 47,5x28,2 cm, selon NF EN 1304. (matériau) | 10.600 | 2.53 | 26.82 |
| mt13tmb015lk | U | Tuile chatière en terre cuite, finition avec engobe couleur rouge, 47,5x28,2x7,5 cm, pour tuiles romanes, selon NF EN 1304. (matériau) | 0.100 | 45.80 | 4.58 |
| mt13tmb011lk | U | Tuile faîtière/d'arêtier en terre cuite, finition avec engobe couleur rouge, 44x28,5x10,5 cm, pour tuiles romanes, selon NF EN 1304. (matériau) | 0.600 | 11.24 | 6.74 |
| mt13vaz010a | m | Tôle en zinc de 0,6 mm d'épaisseur et 450 mm de développement, usinée. (matériau) | 0.100 | 10.56 | 1.06 |
| mo020 | h | Compagnon professionnel III/CP2 construction. (main-d'œuvre) | 0.902 | 30.66 | 27.66 |
| mo113 | h | Ouvrier d'exécution I/OE1 construction. (main-d'œuvre) | 0.902 | 25.69 | 23.17 |
| mo054 | h | Compagnon professionnel III/CP2 poseur d'isolants rigides ou flexibles. (main-d'œuvre) | 0.219 | 31.65 | 6.93 |
| mo101 | h | Ouvrier professionnel II/OP poseur d'isolants rigides ou flexibles. (main-d'œuvre) | 0.219 | 27.27 | 5.97 |
| % | % | Frais de chantier des unités d'ouvrage | 2 % | 143.17 | 2.86 |
|  |  | Coûts directs |  |  | 146.03 |
