# Robinetterie électronique Technologie Sensia "PRESTO IBÉRICA" constituée de robinet électronique avec plaque antivandalisme

- Propriété du fichier: CYPE INGENIEROS, S.A.
- Format: FIEBDC-3/2002
- Devise: EUR
- Coûts indirects: 3.00 %
- Frais généraux: 13.00 %
- Bénéfice: 6.00 %
- TVA: 20.00 %

## T Équipements techniques

### TB Équipements sanitaires

#### TBL Lavabos

**TBL030** U Robinetterie électronique Technologie Sensia "PRESTO IBÉRICA" constituée de robinet électronique avec plaque antivandalisme, finition chromée, avec actionnement de la commande par infrarouges, pour lavabo, série Sensia, modèle Presto Domo Sensia P 79210 "PRESTO IBÉRICA", avec bec fixe, DEL indicatrice de batterie, limiteur de débit à 8,5 l/min, fixation rapide, alimentation par pile de 6 V. Comprend éléments de connexion, flexible d'alimentation de 1/2" de diamètre et 350 mm de longueur, pile de 6 V, électrovanne et une vanne de passage.
Robinetterie électronique Technologie Sensia "PRESTO IBÉRICA" constituée de robinet électronique avec plaque antivandalisme, finition chromée, avec actionnement de la commande par infrarouges, pour lavabo, série Sensia, modèle Presto Domo Sensia P 79210 "PRESTO IBÉRICA", avec bec fixe, DEL indicatrice de batterie, limiteur de débit à 8,5 l/min, fixation rapide, alimentation par pile de 6 V. Comprend éléments de connexion, flexible d'alimentation de 1/2" de diamètre et 350 mm de longueur, pile de 6 V, électrovanne et une vanne de passage.
Inclut: Implantation. Mise en place. Connexion. Contrôle de son bon fonctionnement.
Critère pour le métré: Nombre d'unités prévues, selon documentation graphique du Projet.
Critère pour le mémoire: On mesurera le nombre d'unités réellement mises en place selon les spécifications du Projet.

| Code | U | Désignation | Quantité | Prix | Montant |
|---|---|---|---|---|---|
| mt31gsp023ah | U | Robinet électronique avec plaque antivandalisme, finition chromée, avec actionnement de la commande par infrarouges, pour lavabo, série Sensia, modèle Presto Domo Sensia P 79210 "PRESTO IBÉRICA", avec bec fixe, DEL indicatrice de batterie, limiteur de débit à 8,5 l/min, fixation rapide, alimentation par pile de 6 V; y compris éléments de connexion, flexible d'alimentation de 1/2" de diamètre et 350 mm de longueur, pile de 6 V, électrovanne et une vanne de passage. (matériau) | 1.000 | 356.60 | 356.60 |
| mt37www010 | U | Produits complémentaires pour installations de plomberie. (matériau) | 1.000 | 1.40 | 1.40 |
| % | % | Frais de chantier des unités d'ouvrage | 2 % | 358.00 | 7.16 |
|  |  | Coûts directs |  |  | 365.16 |
