# Protection passive contre les incendies d'une structure métallique, avec des plaques de plâtre. Système "KNAUF"

- Propriété du fichier: CYPE INGENIEROS, S.A.
- Format: FIEBDC-3/2002
- Devise: EUR
- Coûts indirects: 3.00 %
- Frais généraux: 13.00 %
- Bénéfice: 6.00 %
- TVA: 20.00 %

## T Équipements techniques

### TI Protections contre les incendies

#### TII Protection passive contre les incendies

**TII060** m Protection passive contre les incendies d'une structure métallique, avec des plaques de plâtre. Système "KNAUF".
Système de protection passive contre les incendies de poutre en acier HEA 100, protégée sur 3 faces et avec une résistance au feu de 30 minutes, système K252D.es "KNAUF", par recouvrement avec des plaques de plâtre Fireboard GM-F, fixées avec clips et profilés métalliques. Comprend les fixations, la visserie et la pâte et la bande pour le traitement des joints.
Inclut: Implantation. Mise en place des cornières avec des fixations. Installation de clips. Mise en place à pression des fourrures contre les clips. Vissage des plaques aux cornières et aux fourrures. Traitement des joints. Rebouchage superficiel.
Critère pour le métré: Longueur mesurée selon documentation graphique du Projet.
Critère pour le mémoire: On mesurera la longueur réellement exécutée selon les spécifications du Projet.

| Code | U | Désignation | Quantité | Prix | Montant |
|---|---|---|---|---|---|
| mt12psg200e | m | Cornière 30x30x0,7 mm, en acier galvanisé, selon NF EN 13964. (matériau) | 2.000 | 1.14 | 2.28 |
| mt12ptk030 | U | Fixation "KNAUF" pour béton. (matériau) | 3.200 | 0.33 | 1.06 |
| mt12pfk011a | m | Fourrure 60/27 "KNAUF", en tôle d'acier galvanisé. (matériau) | 2.000 | 1.71 | 3.42 |
| mt12pmk011b | U | Clip de protection Fireboard "KNAUF" de 72x48x41 mm. (matériau) | 3.200 | 0.72 | 2.30 |
| mt12pmk010a | m² | Plaque de plâtre renforcée avec un tissu de fibre NF EN 15283-1 GM-F / 1200 / 2600 / 15 / à bords longitudinaux carrés, spécial Fireboard GM-F "KNAUF" avec âme de plâtre et faces revêtues d'un film en fibre de verre; Euroclasse A1 de réaction au feu, selon NF EN 13501-1. (matériau) | 0.475 | 18.80 | 8.93 |
| mt12pmk010c | m² | Plaque de plâtre renforcée avec un tissu de fibre NF EN 15283-1 GM-F / 1200 / 2600 / 25 / à bords longitudinaux carrés, spécial Fireboard GM-F "KNAUF" avec âme de plâtre et faces revêtues d'un film en fibre de verre; Euroclasse A1 de réaction au feu, selon NF EN 13501-1. (matériau) | 0.292 | 24.88 | 7.26 |
| mt12ptk010cc | U | Vis autoforeuse TN "KNAUF" 3,5x25. (matériau) | 30.000 | 0.01 | 0.30 |
| mt12pmk012a | kg | Pâte à joints Fireboard Spachtel "KNAUF", de prise normale (45 minutes), intervalle de température de travail de 10 à 35°C, Euroclasse A1 de réaction au feu, selon NF EN 13501-1, pour application manuelle avec bande à joint, selon NF EN 13963. (matériau) | 2.550 | 0.81 | 2.07 |
| mt12pmk013 | m | Bande à joint Fireboard "KNAUF". (matériau) | 2.000 | 0.05 | 0.10 |
| mo053 | h | Compagnon professionnel III/CP2 plaquiste. (main-d'œuvre) | 0.161 | 31.65 | 5.10 |
| mo100 | h | Ouvrier professionnel II/OP plaquiste. (main-d'œuvre) | 0.161 | 27.27 | 4.39 |
| % | % | Frais de chantier des unités d'ouvrage | 2 % | 37.21 | 0.74 |
|  |  | Coûts directs |  |  | 37.95 |
