# Bouton-poussoir encastré

- Propriété du fichier: CYPE INGENIEROS, S.A.
- Format: FIEBDC-3/2002
- Devise: EUR
- Coûts indirects: 3.00 %
- Frais généraux: 13.00 %
- Bénéfice: 6.00 %
- TVA: 20.00 %

## T Équipements techniques

### TL Installations électriques

#### TLL Appareillage

**TLL130** U Bouton-poussoir encastré.
Bouton-poussoir, gamme basique, courant assigné 10 AX, tension assignée 250 V, avec un contact NO, avec touche simple, de couleur blanche et plaque de finition 1 poste, de couleur blanche. Installation encastrée.
Critère d'évaluation économique: Le prix ne comprend pas la boîte d'encastrement pour appareillage.
Inclut: Montage, connexion et contrôle de son bon fonctionnement.
Critère pour le métré: Nombre d'unités prévues, selon documentation graphique du Projet.
Critère pour le mémoire: On mesurera le nombre d'unités réellement exécutées selon les spécifications du Projet.

| Code | U | Désignation | Quantité | Prix | Montant |
|---|---|---|---|---|---|
| mt33gbg400a | U | Bouton-poussoir à encastrer, gamme basique, courant assigné 10 AX, tension assignée 250 V, avec un contact NO, selon EN 60669. (matériau) | 1.000 | 3.20 | 3.20 |
| mt33gbg405a | U | Touche simple, pour bouton-poussoir, gamme basique, de couleur blanche. (matériau) | 1.000 | 1.69 | 1.69 |
| mt33gbg950a | U | Plaque de finition 1 poste, gamme basique, de couleur blanche. (matériau) | 1.000 | 1.94 | 1.94 |
| mo003 | h | Compagnon professionnel III/CP2 électricien. (main-d'œuvre) | 0.204 | 31.65 | 6.46 |
| % | % | Frais de chantier des unités d'ouvrage | 2 % | 13.29 | 0.27 |
|  |  | Coûts directs |  |  | 13.56 |
