# Robinet pour lave-linge ou lave-vaisselle, en laiton chromé, de 1/2" de diamètre

- Propriété du fichier: CYPE INGENIEROS, S.A.
- Format: FIEBDC-3/2002
- Devise: EUR
- Coûts indirects: 3.00 %
- Frais généraux: 13.00 %
- Bénéfice: 6.00 %
- TVA: 20.00 %

## T Équipements techniques

### TP Installations de distribution de l'eau

#### TPA Accessoires

**TPA030** U Robinet pour lave-linge ou lave-vaisselle, en laiton chromé, de 1/2" de diamètre.
Robinet pour lave-linge ou lave-vaisselle, en laiton chromé, de 1/2" de diamètre. Totalement monté, connecté et testé.
Inclut: Implantation. Mise en place du robinet. Connexion.
Critère de métré de projet: Nombre d'unités prévues, selon documentation graphique du Projet.
Critère de mesure de l'ouvrage: On mesurera le nombre d'unités réellement exécutées selon les spécifications du Projet.

| Code | U | Désignation | Quantité | Prix | Montant |
|---|---|---|---|---|---|
| mt37sgl030a | U | Robinet pour lave-linge ou lave-vaisselle, en laiton chromé, de 1/2" de diamètre. (matériau) | 1.000 | 7.13 | 7.13 |
| mt37www010 | U | Produits complémentaires pour installations de plomberie. (matériau) | 1.000 | 1.40 | 1.40 |
| mo008 | h | Compagnon professionnel III/CP2 plombier. (main-d'œuvre) | 0.107 | 25.49 | 2.73 |
| mo107 | h | Ouvrier professionnel II/OP plombier. (main-d'œuvre) | 0.107 | 21.90 | 2.34 |
| % | % | Coûts directs complémentaires | 2 % | 13.60 | 0.27 |
|  |  | Coûts directs |  |  | 13.87 |
