# Robinet en laiton pour jardin ou terrasse, avec raccord de connexion au tuyau, de 1" de diamètre

- Propriété du fichier: CYPE INGENIEROS, S.A.
- Format: FIEBDC-3/2002
- Devise: EUR
- Coûts indirects: 3.00 %
- Frais généraux: 13.00 %
- Bénéfice: 6.00 %
- TVA: 20.00 %

## T Équipements techniques

### TP Installations de distribution de l'eau

#### TPA Accessoires

**TPA030** U Robinet en laiton pour jardin ou terrasse, avec raccord de connexion au tuyau, de 1" de diamètre.
Robinet en laiton pour jardin ou terrasse, avec raccord de connexion au tuyau, de 1" de diamètre. Totalement monté, connecté et testé.
Inclut: Implantation. Mise en place du robinet. Connexion.
Critère de métré de projet: Nombre d'unités prévues, selon documentation graphique du Projet.
Critère de mesure de l'ouvrage: On mesurera le nombre d'unités réellement exécutées selon les spécifications du Projet.

| Code | U | Désignation | Quantité | Prix | Montant |
|---|---|---|---|---|---|
| mt37sgl040c | U | Robinet en laiton pour jardin ou terrasse, avec raccord de connexion au tuyau, de 1" de diamètre. (matériau) | 1.000 | 34.44 | 34.44 |
| mt37www010 | U | Produits complémentaires pour installations de plomberie. (matériau) | 1.000 | 1.40 | 1.40 |
| mo008 | h | Compagnon professionnel III/CP2 plombier. (main-d'œuvre) | 0.107 | 26.36 | 2.82 |
| mo107 | h | Ouvrier professionnel II/OP plombier. (main-d'œuvre) | 0.107 | 23.22 | 2.48 |
| % | % | Frais de chantier des unités d'ouvrage | 2 % | 41.14 | 0.82 |
|  |  | Coûts directs |  |  | 41.96 |
