# Purgeur automatique d'air de grande capacité avec flotteur et filet de 3/4" de diamètre, corps et couvercle en fonte GG25

- Propriété du fichier: CYPE INGENIEROS, S.A.
- Format: FIEBDC-3/2002
- Devise: EUR
- Coûts indirects: 0.03 %
- Frais généraux: 13.00 %
- Bénéfice: 6.00 %
- TVA: 19.60 %

## T Équipements techniques

### TP Installations de distribution de l'eau

#### TPA Accessoires

**TPA050** U Purgeur automatique d'air de grande capacité avec flotteur et filet de 3/4" de diamètre, corps et couvercle en fonte GG25.
Fourniture et installation de purgeur automatique d'air de grande capacité avec flotteur et filet de 3/4" de diamètre, corps et couvercle en fonte GG25, pour une pression maximale de travail de 25 bar et une température maximale de 90°C. Totalement monté, connecté et testé.
Inclut: Implantation. Mise en place du purgeur. Connexion.
Critère de métré de projet: Nombre d'unités prévues, selon documentation graphique du Projet.
Critère de mesure de l'ouvrage: On mesurera le nombre d'unités réellement exécutées selon les spécifications du Projet.

| Code | U | Désignation | Quantité | Prix | Montant |
|---|---|---|---|---|---|
| mt37sgl025a | U | Purgeur automatique d'air de grande capacité avec flotteur et filet de 3/4" de diamètre, corps et couvercle en fonte GG25, pour une pression maximale de travail de 25 bar et une température maximale de 90°C. (matériau) | 1.000 | 166.29 | 166.29 |
| mt37www010 | U | Matériel auxiliaire pour installations de plomberie. (matériau) | 1.000 | 1.40 | 1.40 |
| mo007 | h | Compagnon professionnel III/CP2 plombier. (main-d'œuvre) | 0.125 | 25.11 | 3.14 |
| mo100 | h | Ouvrier professionnel II/OP plombier. (main-d'œuvre) | 0.125 | 21.53 | 2.69 |
| % | % | Coûts directs complémentaires | 2 % | 173.52 | 3.47 |
|  |  | Coûts directs |  |  | 176.99 |
