# Descente du réseau d'évacuation des eaux pluviales, formée de fonte gris, de 100 mm de diamètre, liaison avec joint élastique

- Propriété du fichier: CYPE INGENIEROS, S.A.
- Format: FIEBDC-3/2002
- Devise: EUR
- Coûts indirects: 3.00 %
- Frais généraux: 13.00 %
- Bénéfice: 6.00 %
- TVA: 16.00 %

## T Équipements techniques

### TP Installations de plomberie

#### TPN Descentes

**TPN040** m Descente du réseau d'évacuation des eaux pluviales, formée de fonte gris, de 100 mm de diamètre, liaison avec joint élastique.
Fourniture et montage d'une descente du réseau d'évacuation des eaux pluviales, formée de tube en fonte grise, de 100 mm de diamètre et 3,5 mm d'épaisseur. Comprend la partie proportionnelle de matériel auxiliaire pour le montage et la fixation à l'ouvrage, d'accessoires et de pièces spéciales placées via union à pression avec joint élastique. Totalement montée, connectée et testée par l'entreprise installatrice via les tests de service correspondants (compris dans ce prix).
Inclut: Implantation et tracé de la descente. Présentation à sec des tubes, des accessoires et des pièces spéciales. Mise en place et fixation de tubes, d'accessoires et de pièces spéciales. Nettoyage de la zone à unir, mise en place du joint d'étanchéité et connexion des pièces. Réalisation des tests de service.
Critère de métré de projet: Longueur moyenne selon documentation graphique du Projet.
Critère de mesure de l'ouvrage: On mesurera la longueur réellement exécutée selon les spécifications du Projet.

| Code | U | Désignation | Quantité | Prix | Montant |
|---|---|---|---|---|---|
| mt36bfg400b | U | Matériau auxiliaire pour montage et fixation à l'ouvrage des tuyaux en fonte grise, de 100 mm de diamètre. (matériau) | 1.000 | 0.91 | 0.91 |
| mt36bfg010bg | m | Tube en fonte grise, de 100 mm de diamètre et 3,5 mm d'épaisseur, avec extrémité évasée et joint élastique, selon NF EN 877, avec le prix incrémenté de 30% en concept d'accessoires et pièces spéciales. (matériau) | 1.000 | 23.78 | 23.78 |
| op00ato010 |  | Tournevis. | 1.000 | 0.00 | 0.00 |
| op00mar010 |  | Marteau. | 1.000 | 0.00 | 0.00 |
| op00tal010 |  | Perceuse. | 1.000 | 0.00 | 0.00 |
| mo004 | h | Compagnon professionnel III/CP2 plombier. (main-d'œuvre) | 0.419 | 25.06 | 10.50 |
| mo055 | h | Ouvrier professionnel II/OP plombier. (main-d'œuvre) | 0.210 | 21.51 | 4.52 |
| % | % | Coûts directs complémentaires | 2 % | 39.71 | 0.79 |
|  |  | Coûts directs |  |  | 40.50 |
