# Conduite pour ventilation tertiaire du réseau d'évacuation des eaux, formée de PVC, de 32 mm de diamètre, liaison collé avec adhésif

- Propriété du fichier: CYPE INGENIEROS, S.A.
- Format: FIEBDC-3/2002
- Devise: EUR
- Coûts indirects: 3.00 %
- Frais généraux: 13.00 %
- Bénéfice: 6.00 %
- TVA: 16.00 %

## T Équipements techniques

### TP Installations de plomberie

#### TPN Descentes

**TPN070** m Conduite pour ventilation tertiaire du réseau d'évacuation des eaux, formée de PVC, de 32 mm de diamètre, liaison collé avec adhésif.
Fourniture et montage d'une conduite pour ventilation tertiaire du réseau d'évacuation des eaux, formée d'un tube de PVC, de 32 mm de diamètre et 1,2 mm d'épaisseur. Comprend la partie proportionnelle de matériel auxiliaire pour le montage et la fixation à l'ouvrage, d'accessoires et de pièces spéciales placés via liaison collé avec adhésif. Totalement montée, connectée et testée.
Inclut: Implantation et tracé des tuyauteries. Présentation à sec des tubes, des accessoires et des pièces spéciales. Mise en place et fixation de tubes, d'accessoires et de pièces spéciales. Nettoyage de la zone à unir avec le liquide nettoyant, application de l'adhésif et emboîtement des pièces. Connexion.
Critère de métré de projet: Longueur moyenne selon documentation graphique du Projet.
Critère de mesure de l'ouvrage: On mesurera la longueur réellement exécutée selon les spécifications du Projet.

| Code | U | Désignation | Quantité | Prix | Montant |
|---|---|---|---|---|---|
| mt36tvg400a | U | Matériau auxiliaire pour montage et fixation à l'ouvrage des tuyaux en PVC, de 32 mm de diamètre. (matériau) | 0.250 | 0.18 | 0.05 |
| mt36tvg010ai | m | Tube en PVC, de 32 mm de diamètre et 1,2 mm d'épaisseur, avec le prix incrémenté de 40% en concept d'accessoires et pièces spéciales. (matériau) | 1.050 | 1.68 | 1.76 |
| mt11var009 | l | Liquide nettoyeur pour collage par adhésif de tubes et accessoires en PVC. (matériau) | 0.021 | 9.58 | 0.20 |
| mt11var010 | l | Adhésif pour tubes et accessoires en PVC. (matériau) | 0.011 | 20.24 | 0.22 |
| op00ato010 |  | Tournevis. | 1.000 | 0.00 | 0.00 |
| op00mar010 |  | Marteau. | 1.000 | 0.00 | 0.00 |
| op00tal010 |  | Perceuse. | 1.000 | 0.00 | 0.00 |
| mo004 | h | Compagnon professionnel III/CP2 plombier. (main-d'œuvre) | 0.060 | 25.06 | 1.50 |
| mo055 | h | Ouvrier professionnel II/OP plombier. (main-d'œuvre) | 0.030 | 21.51 | 0.65 |
| % | % | Coûts directs complémentaires | 2 % | 4.38 | 0.09 |
|  |  | Coûts directs |  |  | 4.47 |
