# Alimentation en eau potable

- Propriété du fichier: CYPE INGENIEROS, S.A.
- Format: FIEBDC-3/2002
- Devise: EUR
- Coûts indirects: 3.00 %
- Frais généraux: 13.00 %
- Bénéfice: 6.00 %
- TVA: 20.00 %

## T Équipements techniques

### TP Installations de distribution de l'eau

#### TPT Tubes d'alimentation

**TPT030** U Alimentation en eau potable.
Alimentation en eau potable, de 8 m de longueur, mise en place superficiellement et fixée à la surface support, formée de tube en polypropylène random copolymère (PP-R), série 5, de 32 mm de diamètre extérieur et 2,9 mm d'épaisseur; vanne d'arrivée à opercule de 1"; clapet antipollution; robinet de vérification et clapet de non retour. Comprend le matériau auxiliaire pour le montage et la fixation à l'ouvrage, les accessoires et les pièces spéciales.
Inclut: Implantation et tracé. Mise en place et fixation d'un tube et des accessoires. Montage de la vanne d'arrivée. Mise en place et connexion du filtre. Mise en place et connexion du robinet de contrôle et de le clapet de non retour.
Critère pour le métré: Nombre d'unités prévues, selon documentation graphique du Projet.
Critère pour le mémoire: On mesurera le nombre d'unités réellement exécutées selon les spécifications du Projet.

| Code | U | Désignation | Quantité | Prix | Montant |
|---|---|---|---|---|---|
| mt37svc010f | U | Vanne à opercule en laiton fondu, à visser, de 1". (matériau) | 2.000 | 9.14 | 18.28 |
| mt37www060d | U | Clapet antipollution de laiton, avec tamis en acier inoxydable avec perforations de 0,4 mm de diamètre, avec filet de 1", pour une pression maximale de travail de 16 bar et une température maximale de 110°C. (matériau) | 1.000 | 9.12 | 9.12 |
| mt37sgl012a | U | Robinet de vérification en laiton, à visser, de 1/2". (matériau) | 1.000 | 5.14 | 5.14 |
| mt37svr010c | U | Clapet de non retour en laiton à visser de 1". (matériau) | 1.000 | 8.08 | 8.08 |
| mt37toa400b | U | Matériau auxiliaire pour montage et fixation à l'ouvrage des tuyaux en polypropylène random copolymère (PP-R), série 5, de 32 mm de diamètre extérieur. (matériau) | 8.000 | 0.11 | 0.88 |
| mt37toa110abg | m | Tube en polypropylène random copolymère (PP-R), série 5, de 32 mm de diamètre extérieur et 2,9 mm d'épaisseur, selon NF EN ISO 15874-2, avec le prix augmenté de 30% pour cause d'accessoires et pièces spéciales. (matériau) | 8.000 | 5.06 | 40.48 |
| op00ato010 |  | Tournevis. | 1.000 | 0.00 | 0.00 |
| op00mar010 |  | Marteau. | 1.000 | 0.00 | 0.00 |
| op00tal010 |  | Perceuse. | 1.000 | 0.00 | 0.00 |
| mo008 | h | Compagnon professionnel III/CP2 plombier. (main-d'œuvre) | 0.676 | 30.20 | 20.42 |
| mo107 | h | Ouvrier professionnel II/OP plombier. (main-d'œuvre) | 0.676 | 25.99 | 17.57 |
| % | % | Frais de chantier des unités d'ouvrage | 2 % | 119.97 | 2.40 |
|  |  | Coûts directs |  |  | 122.37 |
