# Conduite pour ventilation primaire

- Propriété du fichier: CYPE INGENIEROS, S.A.
- Format: FIEBDC-3/2002
- Devise: EUR
- Coûts indirects: 3.00 %
- Frais généraux: 13.00 %
- Bénéfice: 6.00 %
- TVA: 20.00 %

## T Équipements techniques

### TQ Installations d'évacuation des eaux usées

#### TQN Colonnes et descentes

**TQN080** m Conduite pour ventilation primaire.
Conduite pour ventilation primaire du réseau d'évacuation des eaux, formée d'un tube de PVC, de 110 mm de diamètre et 3,2 mm d'épaisseur; assemblage collée avec adhésif. Comprend le liquide nettoyeur, l'adhésif pour les tubes et les accessoires de PVC, le matériel auxiliaire pour le montage et la fixation à l'ouvrage, les accessoires et les pièces spéciales.
Inclut: Implantation du parcours de la conduite pour ventilation et de la situation des éléments de fixation. Présentation à sec des tubes. Fixation du matériel auxiliaire pour le montage et la fixation à l'ouvrage. Montage, connexion et contrôle de son bon fonctionnement.
Critère pour le métré: Longueur mesurée selon documentation graphique du Projet.
Critère pour le mémoire: On mesurera la longueur réellement exécutée selon les spécifications du Projet.

| Code | U | Désignation | Quantité | Prix | Montant |
|---|---|---|---|---|---|
| mt36tee011h | m | Matériel auxiliaire pour le montage et la fixation à l'ouvrage des tuyaux en PVC, de 110 mm de diamètre et 4 m de longueur nominale. (matériau) | 1.000 | 1.48 | 1.48 |
| mt36tee020he | m | Tube en PVC, NF E, selon NF EN 1453-1, avec résistance au feu B-s1, d0 selon NF EN 13501-1, de 110 mm de diamètre et 3,2 mm d'épaisseur, avec le prix augmenté de 20% pour cause d'accessoires et pièces spéciales. (matériau) | 1.000 | 6.90 | 6.90 |
| mt36tiq012a | l | Liquide nettoyeur pour collage par adhésif de tubes et accessoires en PVC. (matériau) | 0.016 | 36.66 | 0.59 |
| mt36tiq013a | kg | Adhésif pour tubes et accessoires en PVC. (matériau) | 0.008 | 46.72 | 0.37 |
| op00ato010 |  | Tournevis. | 1.000 | 0.00 | 0.00 |
| op00mar010 |  | Marteau. | 1.000 | 0.00 | 0.00 |
| op00tal010 |  | Perceuse. | 1.000 | 0.00 | 0.00 |
| mo008 | h | Compagnon professionnel III/CP2 plombier. (main-d'œuvre) | 0.114 | 31.65 | 3.61 |
| mo107 | h | Ouvrier professionnel II/OP plombier. (main-d'œuvre) | 0.057 | 27.24 | 1.55 |
| % | % | Frais de chantier des unités d'ouvrage | 2 % | 14.50 | 0.29 |
|  |  | Coûts directs |  |  | 14.79 |
