# Ventilateur de plafond

- Propriété du fichier: CYPE INGENIEROS, S.A.
- Format: FIEBDC-3/2002
- Devise: EUR
- Coûts indirects: 3.00 %
- Frais généraux: 13.00 %
- Bénéfice: 6.00 %
- TVA: 20.00 %

## T Équipements techniques

### TV Climatisation et ventilation

#### TVA Distribution d'air

**TVA080** U Ventilateur de plafond.
Ventilateur de plafond, de 800 mm de diamètre, avec trois pales et corps de métal, finition laquée, couleur blanche, et moteur de trois vitesses pour alimentation monophasée à 230 V et 50 Hz de fréquence, avec protection thermique, de 280 tr/min, puissance absorbée 45 W, débit maximum 6400 m³/h, niveau de pression sonore 45 dBA. Comprend les accessoires et les éléments de fixation.
Inclut: Implantation. Mise en place et fixation. Connexion et contrôle de son bon fonctionnement.
Critère pour le métré: Nombre d'unités prévues, selon documentation graphique du Projet.
Critère pour le mémoire: On mesurera le nombre d'unités réellement exécutées selon les spécifications du Projet.

| Code | U | Désignation | Quantité | Prix | Montant |
|---|---|---|---|---|---|
| mt42svs700a | U | Ventilateur de plafond, de 800 mm de diamètre, avec trois pales et corps de métal, finition laquée, couleur blanche, et moteur de trois vitesses pour alimentation monophasée à 230 V et 50 Hz de fréquence, avec protection thermique, de 280 tr/min, puissance absorbée 45 W, débit maximum 6400 m³/h, niveau de pression sonore 45 dBA, y compris régulateur de vitesse. (matériau) | 1.000 | 49.47 | 49.47 |
| mo011 | h | Compagnon professionnel III/CP2 monteur. (main-d'œuvre) | 0.108 | 31.65 | 3.42 |
| mo080 | h | Ouvrier professionnel II/OP monteur. (main-d'œuvre) | 0.108 | 27.27 | 2.95 |
| % | % | Frais de chantier des unités d'ouvrage | 2 % | 55.84 | 1.12 |
|  |  | Coûts directs |  |  | 56.96 |
