# Travaux auxiliaires de maçonnerie pour la réalisation des installations

- Propriété du fichier: CYPE INGENIEROS, S.A.
- Format: FIEBDC-3/2002
- Devise: EUR
- Coûts indirects: 3.00 %
- Frais généraux: 13.00 %
- Bénéfice: 6.00 %
- TVA: 20.00 %

## T Équipements techniques

### TX Travaux généraux du maçon et du menuisier

#### TXP Pose

**TXP010** m² Travaux auxiliaires de maçonnerie pour la réalisation des installations.
Répercussion par m² de surface construite d'ouvrage, d'un travail auxiliaire de maçonnerie, nécessaire pour la réalisation correcte de l'infrastructure commune des télécommunications (ICT) constituée de: arrivée, canalisations et registre de lien, enceintes, canalisations et registres principaux et secondaires, registres de fin de réseau, canalisation intérieure d'utilisateur, registres de passage et registres de prise, avec un degré de complexité moyen, dans un bâtiment collectif, y compris les éléments communs. Comprend les matériels et les produits complémentaires pour bien réaliser les travaux.
Inclut: Travaux d'ouverture et de fermeture des saignées. Ouverture de trous dans des parements, des faux plafonds, des murs, des planchers et des dalles, pour le passage des installations. Mise en place des traversées de paroi. Mise en place et fixation des boîtes à éléments encastrés. Bouchage de trous et de vides de passage des installations.
Critère pour le métré: Surface construite, mesurée selon documentation graphique du Projet.
Critère pour le mémoire: On mesurera la surface réellement exécutée selon les spécifications du Projet.

| Code | U | Désignation | Quantité | Prix | Montant |
|---|---|---|---|---|---|
| mt09pye010b | m³ | Pâte de plâtre de construction B1, selon NF EN 13279-1. (matériau) | 0.015 | 148.50 | 2.23 |
| mt08aaa010a | m³ | Eau. (matériau) | 0.006 | 1.50 | 0.01 |
| mt09mif010ia | t | Mortier industriel pour maçonnerie, de ciment, couleur grise, avec adjuvant hydrofuge, catégorie M-5 (résistance à la compression 5 N/mm²), fourni en sacs, selon NF EN 998-2. (matériau) | 0.019 | 57.48 | 1.09 |
| mq05per010 | h | Perforeuse avec couronne diamantée et support, par voie humide. (matériel) | 0.006 | 28.00 | 0.17 |
| op00roz010 |  | Rainureuse. | 1.000 | 0.00 | 0.00 |
| op00ato010 |  | Tournevis. | 1.000 | 0.00 | 0.00 |
| mo020 | h | Compagnon professionnel III/CP2 construction. (main-d'œuvre) | 0.021 | 29.25 | 0.61 |
| mo113 | h | Ouvrier d'exécution I/OE1 construction. (main-d'œuvre) | 0.054 | 24.51 | 1.32 |
| % | % | Frais de chantier des unités d'ouvrage | 4 % | 5.43 | 0.22 |
|  |  | Coûts directs |  |  | 5.65 |
