# Remblai localisé avec granulats recyclés

- Propriété du fichier: CYPE Ingenieros S.A.
- Format: FIEBDC-3/2016
- Logiciel: Générateur de prix de la construction. CYPE Ingenieros, S.A.
- Date: 24/10/2024
- Devise: EUR
- Coûts indirects: 3 %
- Frais généraux: 13 %
- Bénéfice: 6 %
- TVA: 20 %

## A VRD et aménagements extérieurs

### AT Terrassement

#### ATR Remblais et compactages

**ATR030** m³ Remblai localisé avec granulats recyclés.
Remblai localisé avec granulat recyclé de béton de 40 à 80 mm de diamètre et compactage en couches successives de 20 cm d'épaisseur maximale avec pilonneuse vibrante à guidage manuel.
Inclut: Transport et déchargement du matériau de remblai sur site. Extension du matériau de remblai en couches d'épaisseurs uniformes.
Critère pour le métré: Volume moyen sur les sections théoriques de l'excavation, selon documentation graphique du Projet.
Critère pour le mémoire: On mesurera le volume réellement exécuté selon les spécifications du Projet, sans inclure les augmentations par excès d'excavation non autorisés.

| Code | U | Désignation | Quantité | Prix | Montant |
|---|---|---|---|---|---|
| mt01aro010h | t | Granulat recyclé de béton, de granulométrie comprise entre 40 et 80 mm, fourni par camion. (matériau) | 2.325 | 9.66 | 22.460 |
| mq01pan070b | h | Mini pelle chargeuse sur pneus, de 52 kW/1 m³ kW. (matériel) | 0.029 | 36.8 | 1.067 |
| mq02rop020 | h | Pilonneuse vibrante à guidage manuel, de 80 kg, avec plaque de 30x30 cm. (matériel) | 0.416 | 3.92 | 1.631 |
| mo113 | h | Ouvrier d'exécution I/OE1 construction. (main-d'œuvre) | 0.408 | 24.51 | 10.000 |
| % | % | Frais de chantier des unités d'ouvrage | 2 % | 35.158 | 0.703 |
|  |  | Coûts directs |  |  | 35.861 |

Déchets:
- pose: mt01aro010h Granulat recyclé de béton, de granulométrie comprise entre 40 et 80 mm, fourni par camion; facteur de déchet 0.00738915

## Ressources

**mt01aro010h** t Granulat recyclé de béton, de granulométrie comprise entre 40 et 80 mm, fourni par camion
Données techniques: Coût énergétique 71.000 MJ; Émission de CO2 10.000 kg; Code CED 01 04 08; Masse de l'élément 1000 kg; Volume 0.666667 m3
