# Nettoyage d'un parement de façade

- Propriété du fichier: CYPE Ingenieros S.A.
- Format: FIEBDC-3/2016
- Logiciel: Générateur de prix de la construction. CYPE Ingenieros, S.A.
- Date: 11/06/2025
- Devise: EUR
- Coûts indirects: 3 %
- Frais généraux: 13 %
- Bénéfice: 6 %
- TVA: 20 %

## E Enveloppe et finition extérieure

### EA Nettoyage, préparation et réparation

#### EAP Préparation

**EAP030** m² Nettoyage d'un parement de façade.
Nettoyage manuel de parement de façade avec présence de taches de moisi ou d'humidité par application de solution d'eau et d'eau de javel à 10%, avec un rendement de 0,3 l/m² et rinçage postérieur de la surface avec abondance d'eau propre jusqu'à supprimer les résidus du produit appliqué.
Inclut: Protection des éléments du contour qui pourraient être affectés pendant les travaux. Exécution des opérations de nettoyage. Récupération et élimination de l'eau de nettoyage. Retrait et entassement des restes générés. Chargement des restes générés dans le camion ou la benne.
Critère pour le métré: Surface mesurée selon documentation graphique du Projet.
Critère pour le mémoire: On mesurera la surface réellement exécutée selon les spécifications du Projet.

| Code | U | Désignation | Quantité | Prix | Montant |
|---|---|---|---|---|---|
| mt27pfj130a | l | Solution d'eau et d'eau de javel à 10%. (matériau) | 0.3 | 5 | 1.500 |
| mt08aaa010a | m³ | Eau. (matériau) | 0.001 | 1.5 | 0.002 |
| mo039 | h | Compagnon professionnel III/CP2 enduiseur. (main-d'œuvre) | 0.055 | 30.66 | 1.686 |
| mo111 | h | Ouvrier d'exécution I/OE2 enduiseur. (main-d'œuvre) | 0.055 | 26.99 | 1.484 |
| % | % | Frais de chantier des unités d'ouvrage | 2 % | 4.672 | 0.093 |
|  |  | Coûts directs |  |  | 4.765 |

## Ressources

**mt08aaa010a** m³ Eau
Données techniques: Coût énergétique 60.000 MJ; Émission de CO2 30.000 kg
