# Appui de fenêtre de tomettes rouge mat en pièces de 14x28x1,2 cm

- Propriété du fichier: CYPE INGENIEROS, S.A.
- Format: FIEBDC-3/2002
- Devise: EUR
- Coûts indirects: 3.00 %
- Frais généraux: 13.00 %
- Bénéfice: 6.00 %
- TVA: 20.00 %

**ECB060** m Appui de fenêtre de tomettes rouge mat en pièces de 14x28x1,2 cm, placé avec du mortier de ciment, industriel, avec adjuvant hydrofuge, M-10 et jointement entre pièces et des assemblages avec les murs avec du mortier de joints cémenteux avec absorption d'eau réduite, CG2, pour joints entre 3 et 15 mm.
Formation d'appui de fenêtre de tomettes rouge mat en pièces de 14x28x1,2 cm, avec larmier et encastré dans les jambages, en couvrant les tablettes, les rebords des parements, les corniches de façade, etc., placé avec du mortier de ciment, industriel, avec adjuvant hydrofuge, M-10, en créant une pente suffisante pour l'évacuation de l'eau et jointement entre pièces et des assemblages avec les murs avec du mortier de joints cémenteux avec absorption d'eau réduite, CG2, pour joints entre 3 et 15 mm. Comprend l'implantation, les découpes et le nettoyage final.
Inclut: Implantation des pièces dans l'ouverture ou l'arrêt. Préparation et régularisation du support. Mise en place des pièces avec du mortier. Remplissage des joints et nettoyage de l'appui de fenêtre.
Critère de métré de projet: Longueur de la largeur du vide, mesurée selon documentation graphique du Projet, incrémentée de 5 cm de chaque côté.
Critère de mesure de l'ouvrage: On mesurera la longueur réellement exécutée selon les spécifications du Projet, y compris les encastrement dans les jambages.

| Code | U | Désignation | Quantité | Prix | Montant |
|---|---|---|---|---|---|
| mt20vce020b | m | Appui de fenêtre de tomettes rouge mat en pièces de 14x28x1,2 cm, avec larmier. (matériau) | 1.050 | 4.69 | 4.92 |
| mt08aaa010a | m³ | Eau. (matériau) | 0.006 | 1.50 | 0.01 |
| mt09mif010ka | t | Mortier industriel pour maçonnerie, de ciment, couleur gris, avec adjuvant hydrofuge, catégorie M-10 (résistance à la compression 10 N/mm²), fourni en sacs, selon NF EN 998-2. (matériau) | 0.013 | 38.05 | 0.49 |
| mt09mcr070a | kg | Mortier de joints cémenteux avec résistance élevée à l'abrasion et absorption d'eau réduite, CG2, pour joint ouvert entre 3 et 15 mm, selon NF EN 13888. (matériau) | 0.150 | 0.99 | 0.15 |
| mo020 | h | Compagnon professionnel III/CP2 construction. (main-d'œuvre) | 0.293 | 24.67 | 7.23 |
| mo113 | h | Ouvrier d'exécution I/OE1 construction. (main-d'œuvre) | 0.334 | 20.57 | 6.87 |
| % | % | Coûts directs complémentaires | 2 % | 19.67 | 0.39 |
|  |  | Coûts directs |  |  | 20.06 |
