# Corniche de façade, préfabriquée en béton

- Propriété du fichier: CYPE Ingenieros S.A.
- Format: FIEBDC-3/2016
- Logiciel: Générateur de prix de la construction. CYPE Ingenieros, S.A.
- Date: 24/10/2024
- Devise: EUR
- Coûts indirects: 3 %
- Frais généraux: 13 %
- Bénéfice: 6 %
- TVA: 20 %

## E Enveloppe et finition extérieure

### EC Éléments complémentaires de façade

#### ECR Corniches

**ECR010** m Corniche de façade, préfabriquée en béton.
Corniche de façade, préfabriquée en béton, couleur grise, en pièces de 200x200x300 mm; placée avec du mortier de ciment, industriel, avec adjuvant hydrofuge, M-10; et jointement entre pièces et, s'il y a lieu, des assemblages avec les murs avec du mortier de joints spécial pour préfabriqués en béton. Comprend le protecteur hydrofuge en base aqueuse, pour traitement superficiel hydrofuge.
Inclut: Implantation des pièces. Découpe des pièces. Mise en place, aplomb, nivellement et alignement des pièces. Jointoiement et nettoyage. Application en deux couches du traitement superficiel hydrofuge.
Critère pour le métré: Longueur mesurée aux axes, selon documentation graphique du Projet.
Critère pour le mémoire: On mesurera, aux axes, la longueur réellement exécutée selon les spécifications du Projet.

| Code | U | Désignation | Quantité | Prix | Montant |
|---|---|---|---|---|---|
| mt08aaa010a | m³ | Eau. (matériau) | 0.006 | 1.5 | 0.009 |
| mt09mif010ka | t | Mortier industriel pour maçonnerie, de ciment, couleur grise, avec adjuvant hydrofuge, catégorie M-10 (résistance à la compression 10 N/mm²), fourni en sacs, selon NF EN 998-2. (matériau) | 0.034 | 65.98 | 2.243 |
| mt20mhp020a | m | Corniche de façade, préfabriquée en béton, couleur grise, en pièces de 200x200x300 mm. (matériau) | 1.05 | 26.92 | 28.266 |
| mt09mcr235 | kg | Mortier de jointoiement pour préfabriqués en béton et en pierre artificielle, constitué de ciment, granulats, pigments et additifs spéciaux. (matériau) | 0.282 | 2.47 | 0.697 |
| mt28pcs010a | l | Protecteur hydrofuge en base aqueuse, incolore, autonettoyant, repoussant l'eau et la saleté, pour traitement superficiel hydrofuge, à appliquer à la brosse sur surfaces en pierre naturelle ou artificielle. (matériau) | 0.5 | 9.4 | 4.700 |
| mo020 | h | Compagnon professionnel III/CP2 construction. (main-d'œuvre) | 0.233 | 29.25 | 6.815 |
| mo113 | h | Ouvrier d'exécution I/OE1 construction. (main-d'œuvre) | 0.337 | 24.51 | 8.260 |
| % | % | Frais de chantier des unités d'ouvrage | 2 % | 50.990 | 1.020 |
|  |  | Coûts directs |  |  | 52.010 |

Déchets:
- pose: mt09mif010ka; facteur de déchet 0.0189
- pose: mt20mhp020a Corniche de façade, préfabriquée en béton, couleur grise, en pièces de 200x200x300 mm; facteur de déchet 0.0084
- pose: mt09mcr235; facteur de déchet 0.035
- pose: mt28pcs010a; facteur de déchet 0.0390762

## Ressources

**mt08aaa010a** m³ Eau
Données techniques: Coût énergétique 60.000 MJ; Émission de CO2 30.000 kg

**mt09mif010ka** t Mortier industriel pour maçonnerie
Données techniques: Coût énergétique 2050.870 MJ; Émission de CO2 177.583 kg; Code CED 17 01 01; Masse de l'élément 1000 kg; Volume 0.666667 m3
Déchets:
- emballage: re150101 Emballages en papier et en carton. (composant de déchet); quantité 8.571 kg; Code CED 15 01 01; Masse de l'élément 1 kg; Volume 0.001333 m3
- emballage: re170201 Bois. (composant de déchet); quantité 0.463 kg; Code CED 17 02 01; Masse de l'élément 1 kg; Volume 0.000909 m3
- emballage: re170203 Plastique. (composant de déchet); quantité 0.241 kg; Code CED 17 02 03; Masse de l'élément 1 kg; Volume 0.001667 m3

**mt20mhp020a** m Corniche de façade, préfabriquée en béton, couleur grise, en pièces de 200x200x300 mm
Données techniques: Coût énergétique 4.613 MJ; Émission de CO2 9.011 kg; Code CED 17 01 01; Masse de l'élément 60 kg; Volume 0.04 m3
Déchets:
- emballage: re170201 Bois; quantité 0.015 kg
- emballage: re170203 Plastique; quantité 0.008 kg

**mt09mcr235** kg Mortier de jointoiement pour préfabriqués en béton et en pierre artificielle
Données techniques: Coût énergétique 7.958 MJ; Émission de CO2 0.580 kg; Code CED 17 09 04; Masse de l'élément 1 kg; Volume 0.000667 m3
Déchets:
- emballage: re150101 Emballages en papier et en carton; quantité 0.021 kg
- emballage: re170201 Bois; quantité 0.006 kg
- emballage: re170203 Plastique; quantité 0.009 kg

**mt28pcs010a** l Protecteur hydrofuge en base aqueuse
Données techniques: Coût énergétique 0.564 MJ; Émission de CO2 0.029 kg; Code CED 17 09 04; Masse de l'élément 0.8 kg; Volume 0.000533 m3
Déchets:
- emballage: re150104 Emballages métalliques. (composant de déchet); quantité 0.057 kg; Code CED 15 01 04; Masse de l'élément 1 kg; Volume 0.001667 m3
